# Balkon- u. Fassadensanierung Straßenseite
Angebotsaufforderung (GAEB DA XML 3.2, DA83)
Projekt: 017565_2
Währung: EUR
Auftraggeber: Covivio Hamburg 3 ApS, c/o Covivio Immobilien GmbH, Abt. RC/IB, Essener Straße 66, 46047 Oberhausen
Erstellt mit: GXML Toolbox V3.3 R20230829, iTWO_64 V24.0.454, 26.06.2025

## Fassadensanierung
Datum: 26.06.2025

*Hinweis: Objektbeschreibung*
Baubeschreibung

  Projekt:  Gerüst | Abbruch und Erneuerung der Balkone |
  Fassadensanierung: Maurer - Putz-Stuck- und Malerarbeit | ISO-Fenster
  Wohngebäude Eppendorfer Weg 110-114, 20259 Hamburg

  Auftraggeber / Bauherr:
  Covivio Hamburg 3ApS
  c/o Covivio Immobilien GmbH
  Essener Str.66
  46047 Oberhausen

  Projektleitung: Benjamin Strauer - Covivio Immobilien GmbH

  Bauleitung: Dipl. Ing. Benedikt Kubella - ICD Ditz Ingenieure PartG mbB
  Beratende Ingenieure
  Poststr. 3
  20354 Hamburg

  Erläuterung Baumaßnahme
  Auftraggeber:  AG -  genannt
  Bieter / Auftragnehmer: AN -  genannt

Objektbeschreibung

Beschreibung der geplanten Maßnahme:
Bei der geplanten Baumaßnahme handelt es sich um
die Sanierung der Straßenfassade inkl. der Balkone,
und dem Fenstertausch.
Es handelt sich um drei Mehrfamilienhäuser mit 30 Wohnungen
und 5 Gewerbeeinheiten im Souterrain. Das Haus ist vollvermietet.
Das Haus wird über Eingangsstufen erschlossen. Die Gewerbeeinheiten
werden jeweils über eigene Eingänge vom Vorgarten/Vorplatz oder von der Einfahrt aus über Treppen erreicht.

Zwischen Haus-Nr. 112 und 114 liegt eine Toreinfahrt zu den Hinterhäusern.
Die Einfahrt muß während der gesamten Bauzeit frei bleiben, da es sich um eine Feuerwehrzufahrt handelt!
Bei den Bauarbeiten ist darauf zu achten, dass eine lichte Durchfahrtshöhe von 3,50 m bestehen bleibt!
Die lichte Breite muss mind. 3,00 m sein.

Die Gebäude stehen nicht unter Denkmalschutz!, sie befinden sich aber im Gebiet der sozialen Erhaltungssatzung

Lage:
Die Objekte liegen im Eppendorfer Weg 110, 112 und 114
im Stadtteil Hamburg-Eimsbüttel.
Die Gebäude liegen parallel zur Straße.
Der Eppendorfer Weg ist eine 2-spurigen Straße, an der beidseitig geparkt wird.
Vor dem Gebäude gibt es einen 1,6 m breiten Streifen der zum Grundstücke gehört.
Davor beginnt der öffentliche Straßenraum auf dem auch der Zugang zu den Gebäuden liegt.
Zum Teil wird diese Fläche als Vorgarten/Vorplatz durch die Mieter genutzt.

Gebäudedaten:
- Baujahr: ca. 1900,
- Anzahl der Geschosse: 4, zuzüglich Souterrain
  und Dachgeschoss (Ausbau 1993),
- Grundfläche: ca. 31,50 x 16,00 m,
- Gebäudehöhe bis Traufkante: ca. 16 m,
- das Gebäude wird per Treppenhaus erschlossen
- Hoffassade: Putz
- Straßenfassade: Ziegelmauerwerk mit Stuck
- Holzbalkendecken
- Dach: Holzkonstruktion,

Für die Baustelleneinrichtung und Stellplätze etc. sind durch den AN auf öffentlichen
Grund Flächen anzumieten, sofern nicht anders beschrieben.

Es werden im wesentlichen folgende Arbeiten ausgeführt:
- Gerüstarbeiten
- Abbruch und Neubau der Balkone
- Fassadensanierung (Putz, Maurer-, Stuck-, Malerarbeiten)
- Fenstertausch

Inhalt dieser Leistungsbeschreibung ist die Fassadensanierung

Es wird bauseits ein Gerüst (LK 4, für gleichmäßig verteilt. Last von 3 kN/m²) mit Treppenturm gestellt.

Mitgelieferte Unterlagen:
Ansichtspläne, Grundrisse,
Fotodokumentation des Bestandes und ggf. in den
Positionen genannte Unterlagen.

Das Vorhalten des Arbeitsgerätes für sämtliche in der
Leistungsbeschreibung aufgeführten Leistungen sowie für
Entsorgung aus Abbruch, Reinigung und Demontage etc.
sind in die Positionen einzurechnen, sofern nicht in
der Baustelleneinrichtungsposition erfasst.

Alle in den Positionen dieses LV aufgeführten Angaben
der Maße, Mengen und Massen sind ungefähre Angaben zum
Nachweis und bedürfen der Bestätigung durch das genaue
Aufmaß.

Der Bieter hat sich vor Angebotsabgabe über den Umfang
der auszuführenden Arbeiten umfassend zu informieren
und die örtlichen Gegebenheiten zu berücksichtigen.

*Hinweis: Allgm. Vertragsbedingungen*
Allgm. Vertragsbedigungen

0.1  Die Organisation auf dem Grundstück ist mit allen
Beteiligten gründlich abzustimmen. Nachforderungen aus
Unkenntnis sind grundsätzlich ausgeschlossen. Die
Zufahrts- und Gehwege vor dem Gebäude sind von
Baumaterialien und Bauschutt verkehrssicher
freizuhalten.

0.2  Verschmutzungen der Strassen und Gehwege durch die
Transporte sind ohne Aufforderung sofort zu beseitigen.
Schäden an den Nachbargebäuden gehen einschließlich
aller Nebenkosten zu Lasten des Verursachers.Des
Weiteren sind die Eingangsbereiche der Treppenhäuser
wöchentlich zu reinigen. Die Kosten hierfür sind in die
Einheitspreise mit einzurechnen.

0.3  Ist der Schadensverursacher nicht festzustellen,
werden die Kosten auf alle am Bau beteiligten
Handwerkern umgelegt und von den Schlußrechnungen
abgezogen.

0.4  Der Ausschreibung liegen die Allgemeinen
Vertragsbedin- gungen für die Ausführung von
Bauleistungen ( VOB/B ) und die Allgemeinen Technischen
Vertragsbedingungen für Bauleistungen (VOB/C) zugrunde
und werden Bestandteil des Vertrages.

0.5  Maßgebend für die Durchführung der Arbeiten ist
der vereinbarte Bauzeitenplan.

0.6  Auf die Einhaltung der DIN-Normen und sämtlicher
einschlägiger Bestimmungen sowie Werksvorschriften wird
besonders hingewiesen.

0.7  Bestandspläne liegen beim Ingenieurbüro aus. Alle
Maße sind an der Baustelle zu prüfen.

0.8  Der Auftragnehmer übernimmt mit der Annahme des
Auftrages  zugleich die Rechte und Pflichten einer
Fachbauleitung im Sinne des § 64(2) LBauO.

0.9  Das Angebot soll nur die Preise und die in den
Verdingungsunterlagen, insbesondere die in der
Aufforderung zur Angebotsabgabe geforderten Erklärungen
enthalten, es muß mit rechtsverbindlicher Unterschrift
versehen sein. Änderungen an den Verdingungsunterlagen
sind nicht zulässig.

0.10  Etwaige Änderungsvorschläge oder Nebenangebote
sind ausdrücklich zugelassen, müssen aber auf
besonderer Anlage gemacht werden.

0.11  Die vereinbarten Einheits- und Pauschalpreise
sind Festpreise, VOB/B §2 Abs.3 bleibt unberührt.
Änderungen von den Tariflöhnen werden nach Abgabe des
Angebotes nicht vergütet. Die Materialpreise sind
Festpreise.

0.12  Enthalten die Verdingungsunterlagen nach
Auffassung des Bieters Unklarheiten, die die
Preisermittlung beeinflussen, so hat der Bieter das
zuständige Ingenieurbüro vor Angebotsabgabe schriftlich
darauf hinzuweisen, auch wenn er den Hinweis schon
vorher in anderer Form gegeben hat.

0.13  Die Bindefrist beträgt 1 Jahr nach Eingang des
Angebotes.

0.14  Das Baugrundstück ist zu besichtigen, um die
Anfuhr- und Lagerungsmöglichkeiten zuprüfen und alle
sonstigen Unklarheiten fernmündlich bzw. schriftlich zu
klären. Spätere Mehrforderungen, die auf Unterlassung
der örtlichen Besichtigung zurückzuführen sind, werden
nicht anerkannt. Siehe auch Angaben zum Objekt.

0.15  Die Verjährungsfrist für die Mängelansprüche des
AG beträgt für alle Leistungen des AN generell 5 Jahre
(Gewährleistungsfrist). Sie beginnt mit der Abnahme der
vertraglich geschuldeten Leistungen.
§ 13 Nr. 4 Abs. 2 VOB/B gilt nicht.

0.16
a)  Als Sicherheit für die Vertragserfüllung behält der
AG 10 % der vorläufigen Auftragssumme (§ 10 Abs. 2
dieses Vertrages) ein. Der AG ist deshalb berechtigt,
von den Abschlagsrechnungen 10% der jeweiligen
Rechnungssumme einschließlich Mehrwertsteuer als
Sicherheit einzubehalten.
§ 17 Nr. 3 VOB/B bleibt unberührt.

b)  Der AG ist berechtigt, als Sicherheit für die Dauer
der vereinbarten Gewährleistung einen Betrag in Höhe
von 5% des Abrechnungsbetrages einschließlich
Mehrwertsteuer zuzüglich etwaiger Nachtragssummen von
der Schlusszahlung einzubehalten. § 17 Nr. 3 VOB/B
bleibt unberührt.

Der als Sicherheit einbehaltene Betrag wird auf ein
Verwahrkonto übernommen oder kann durch Bankbürgschaft
abgelöst werden, etwaige Zinsen stehen dem AN zu.

Die Sicherheit wird nach Ablauf der
Gewährleistungsfrist freigegeben, wenn sich während
dieser Frist keine Mängel der Leistungen ergeben haben.
Vorzeitig wird eine Sicherheit nur auf schriftlichen
Antrag freigegeben, über die Freigabe entscheidet der
Auftraggeber.

0.17  Anfallender Schutt ist grundsätzlich aus dem
Gebäude und vom Grundstück zu schaffen, unverzüglich
aufzuladen und abzufahren. Die Kosten hierfür,
einschließlich dem zum Abtransport aus dem Gebäude und
zur Schuttabnahmestelle erforderliche Gerät und der
Schuttgebühren, sind mit den Einzelpreisen der
jeweiligen Positionen abgegolten.

0.18  Der Auftragnehmer verpflichtet sich, eine
bevollmächtigte und weisungsbefugte Person zur
regelmäßig einmal wöchentlich stattfindenden
Baustellenbesprechung zu bestellen. Eine Verhinderung
muß vorher angekündigt und von der Bauleitung genehmigt
werden.

Der Auftragnehmer hat ein tägliches und lückenloses
Bautagebuch zu führen. Im Bautagebuch sind die vor Ort
anwesenden Firmen mit Anzahl der Personen, Wetterlage,
Temperatur, Datum des Tages, laufende Nummer,
Anordnungen und Abstimmungen aufzuführen. Die
Bautagebuchblätter sind am Ende jeder Woche der
örtlichen Bauleitung in Kopie unterschrieben zu
übergeben.

0.19  Die ausgeschriebenen Leistungen enthalten
grundsätzlich die fertige, abgeschlossene Leistung,
einschl. der Lieferung aller Stoffe, auch wenn dies im
Positionstext nicht ausdrücklich erwähnt ist, sowie
alle Nebenleistungen gem. VOB/B+C. Die ausgeschriebenen
Leistungen bedürfen vor ihrer Ausführung bzw.
Bestellung der hierfür  benötigten Stoffe der
ausdrücklichen Zustimmung der Bauleitung, um
sicherzustellen, dass  mögliche zwischenzeitlich
geänderte Ausführungsabsichten oder dergl.
berücksichtigt werden. Leistungen und Lieferungen ohne
diese Zustimmung müssen entschädigungslos
zurückgenommen werden.

0.20  Der Bauherr und die Bauleitung behalten sich das
Recht vor, Einzelleistungen aus dem Angebot nicht in
Auftrag zu geben sowie beauftragte Leistungen nicht
ausführen zu lassen, ohne dass der Bieter bzw.
Auftragnehmer hieraus einen Anspruch auf
Mehrforderungen oder Ausgleich ableiten kann. Das
Gleiche gilt für die Abrechnung von Mehr- oder
Mindermasse.

0.21  Leistungen, die in dieser Ausschreibung nicht
enthalten sind und deren Notwendigkeit sich erst
während der Arbeiten herausstellt, dürfen nur nach
Vorlage von Nachtragsangeboten und der Zustimmung des
Bauherrn ausgeführt werden.

0.22  Der Auftragnehmer erklärt ausdrücklich, dass er
die eingesetzten Arbeitskräfte nach deutschen
gesetzlichen Regelungen beschäftigt und bezahlt; dies
gilt auch für die von ihm beauftragten Subunternehmer.

0.23  Für Material und Geräte, die auf der Baustelle
gelagert werden, sind Bauherr und Bauleitung von jeder
Haftung freizuhalten.

0.24  Werbung an den Gerüsten ist vorher mit der
Bauleitung abzustimmen und erst nach Freigabe der
Bauleitung zu montieren. Grundsätzlich ist die
Mittelposition des Gerüstes dem Bauherren vorbehalten.

Die Vorbemerkungen Punkt 0.1 - 0.24 werden für die
Bauausführung Vertragsbestandteil.

Gelesen und anerkannt:

...................................
Datum  Unternehmer
  Stempel + Unterschrift

*Hinweis: zusätzl. Vertragsbedingungen*
Zusätzliche Vertragsbedingungen:

Grundlagen der Ausschreibung
Für die Durchführung der Bauaufträge sind maßgebend:

1. Die zur Zeit der Ausschreibung gültige
Verdingungsordnung für Bauleistungen VOB mit ihren
Teilen B DIN 1961 Allgemeine
Vertragsbedingungen für die Ausführung von
Bauleistungen und C DIN 18 299-18 451Allgemeine
Technische Vertragsbedingungen für Bauleistungen
2. Alle sonstigen aufgrund der Ausführung und des
verwendeten Materials in Frage kommenden
DIN-Vorschriften.
3. Unfallverhütungsvorschriften und Merkblätter der
BauBG in der jeweils gültigen Fassung.
4. Die Landes-Bauordnung
5. Die jeweils gültigen Abfallentsorgungsbestimmungen
6. Die Leistungsbeschreibungen der einzelnen Gewerke
nebst zugehörigen Erläuterungen.

Leistungsumfang
Der Bieter hat sich vor Angebotsabgabe über den Umfang
der auszuführenden Arbeiten umfassend zu informieren
und die örtlichen Gegebenheiten zu berücksichtigen.

Die Leistungsbeschreibung dient der Preisfindung.
Erkennt der Anbieter, dass die Leistung nicht
erschöpfend beschrieben ist, so hat er dies schriftlich
mitzuteilen.
Alle Leistungspositionen sind als komplette, fix und
fertige Arbeit, einschließlich aller notwendigen
Leistungen und Materialien zum Erbringen einer fach-
und DIN-gerechten Leistung zu verstehen.
Die Aufteilung der Fenster ist entsprechend dem Bestand
vorzunehmen.

Sind sichtbare Mängel am Untergrund oder an den
Vorleistungen zu erkennen oder Schäden an der fertigen
Leistung zu befürchten, ist der Auftragnehmer gemäß
VOB, Teil B, DIN 1961, §4 verpflichtet, schriftlich
darauf hinzuweisen. Schäden und Behinderungen, die erst
während der Bauausführung erkennbar werden, sind
umgehend schriftlich dem Auftraggeber mitzuteilen.
Als Mehrleistungen werden bei der Abrechnung nur solche
anerkannt, die vom Bauherrn schriftlich vor der
Ausführung der Arbeiten bestellt wurden.

Angebot und Abrechnung
Die Abrechnung erfolgt nach den aufgeführten Leistungen
zu den vereinbarten Einheitspreisen.
In jedem Fall ist in den Einheitspreisen die
Mehrwertsteuer nicht enthalten.
Der Auftraggeber behält sich die freie Wahl bei der
Vergabe der Leistungen vor, wie auch den Auftrag als
Festpreis zu vergeben.

Änderungen / Nebenangebote
Änderungswünsche des Auftragnehmers bedürfen der
schriftlichen Zustimmung des Auftraggebers.
Dem Anbieter steht frei, außer den genannten Angeboten
auch Nebenangebote oder andere technische Vorschläge
vorzulegen. Diese Nebenangebote müssen jedoch denselben
Leistungs- bzw. Lieferumfang  und die geforderten
Eigenschaften des Hauptangebotes enthalten. Bei
Vorschlag von anderen Konstruktionen muss deren
technischer und wirtschaftlicher Vorteil nachgewiesen
werden.

Stundenlohnarbeiten
Eventuell erforderlich werdende Stundenlohnarbeiten
dürfen nur auf Anordnung der Bauleitung ausgeführt
werden.

Gewährleistung und Sicherheit
Die Gewährleistung beträgt 5 Jahre vom Tage der Abnahme
an.
Jeder Unternehmer übernimmt für seine Lieferungen und
Leistungen die gesetzliche Garantie gemäß § 638 BGB.
Es werden 5 % der Abrechnungssumme als Sicherheit
einbehalten. Der Auftragnehmer kann stattdessen eine
Gewährleistungsbürgschaft stellen.
Eine Auszahlung der Garantiesumme erfolgt nach Ablauf
der Gewährleistungszeit, wenn sämtliche während der
Gewährleistungszeit vorhanden gewesenen Mängel
ordnungsgemäß beseitigt sind.

Baureinigung
Alle Firmen haben dafür Sorge zu tragen, dass der Bau
jederzeit in einem aufgeräumten und besenreinen Zustand
ist. Der Schutz von Bauteilen und dessen Entfernung und
Entsorgung am Ende der Bauzeit ist einzurechnen.

Ausführungsfristen
Die vereinbarten Fristen können nur durch schriftliche
Genehmigung des Auftraggebers bei Behinderung oder
Unterbrechung der Arbeiten verlängert werden.

Der Auftragnehmer darf Teilleistungen (um Fristen
einzuhalten) nur mit vorheriger schriftlicher
Zustimmung des Auftraggebers auf andere Auftragnehmer
übertragen. Sofern der Auftragnehmer für die Einhaltung
der Fristen Sonderschichten einlegen muss, geschieht
dies ausschließlich auf seine Kosten.

Abschlagszahlungen
Abschlagszahlungen werden in angemessener Höhe zu 90%
der nachgewiesenen Leistungen erbracht.

Abzüge/Umlagen
Bauwesenversicherung: 0,105 %
Baustrom:  0,0 %
Bauwasser:  0,0 %

Abnahme
Nach Fertigstellung sämtlicher Leistungen des AN findet
gem. §12 Nr. 1, 12 Nr. 4 VOB/B eine förmliche Abnahme
statt. Eine fiktive Abnahme nach § 12 Nr.5 VOB/B sowie
eine Abnahme durch Ingebrauchnahme der Werkleistung ist
ausgeschlossen.
§ 377 HGB findet auf das Vertragsverhältnis ebenfalls
keine Anwendung. Zusätzlich sind die von den Mietern
unter- schriebenen Abnahmeprotokolle vorzulegen.

Ausführung
An den wöchentlich stattfindenden Baubesprechung hat
eine weisungsbefugte Person teilzunehmen.
Terminabsprachen für Aufmaß und Montage erfolgen
selbstständig zwischen den Auftragnehmer und den
Mietern.
Beim Fensteraufmaß sind die Zustände der
Bestandsfenster zu dokumentieren.
Beschädigungen bei Ausbau und Montage der Fenster an
den Fensterleibungen sind ohne zusätzlich Vergütung
durch den AN in Form der vorhandenen Fensterleibungen
zu beseitigen.

Gelesen und anerkannt

.......................................................

Ort, Datum  Unterschrift des Bieters

### Abschnitt 1 Baustelleneinrichtung

#### Titel 1.1 Baustelleneinrichtung

**1.1.10 Baustelleneinrichtung**
*** Pauschalposition
Baustelleneinrichtung zur Ausführung der
nachbeschriebenen
Positionen  (alle Titel).
einrichten, für die gesamte Bauzeit vorhalten, räumen.
- Materialcontainer,
- Mannschaftswagen entsprechend den
Anforderungen  der Arbeitsstättenverordnung und
Arbeitsstättenrichtlinie
- alle Hilfsgeräte, Hilfgerüste
- Feuerlöscher
- Einrichtungen zur Erfüllung der
Unfallverhütungsvorschriften
und Auflagen der Berufsgenosenschaft
- Container für Baustellenabfälle bereitstellen und
nach Fertigstellung der Arbeiten abfahren lassen,
einschl.
Kippgebühren und Sondermüllgebühren
- Beantragung einer Halteverbotszone und Anmietung
von Parkplatzflächen für LKW oder Lieferfahrzeuge für den
firmeneigen Bedarf, einschl. Genehmigungsgebühren
und Mietgebühr für die Dauer der Nutzung.

BE-Fläche vor dem Gebäude für Container, Materiallager, etc.
wird von der Gerüstfirma für alle Gewerke veranlaßt
(Siehe BE-Plan vom 09.01.2025).
Nutzung setzt eine Abstimmung mit den
anderen Gewerken vorraus.

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Menge: 1,000 psch

**1.1.20 Baustromversorgung einrichten, vorhalten, entfernen**
Baustromversorgungsanlage  für die gesamte Baustelle
auf dem Baugelände installieren,
für die Dauer der in diesem LV beschriebenen
Arbeiten vor- und instandhalten, sowie wieder entfernen.
Aufbauort: 1x Straßenseite
(Stromentnahmestelle : Heizungskeller an Hausrückseite (Hofzugang)
oder im Treppehhaus der Nr. 112),
Zwischenzähler im montieren und nach Beendigung
der Arbeiten wieder demontieren.
Inkl. protokolliertem Zählerstand bei Montage und Demontage.
Gundvorhaltung 4 Wochen

2 Wochen vor dem eigenen Baubeginn für die Nutzung des
Gerüstbauers liefern.
Menge: 1,000 St

**1.1.30 Längervorhaltung Baustrom**
Längervorhaltung zur Vorpos. über die Grundzeit hinaus
Menge: 22,000 Wo

**1.1.40 Bauwasserversorgung einrichten, vorhalten, entfernen**
Bauwasserversorgungsanlage für die Baustelle
auf dem Baugelände installieren:
Entnahmestelle: Heizungskeller an Hausrückseite (Hofzugang),
Zwischenzähler im Keller montieren
und nach Beendigung der Arbeiten wieder demontieren.
Inkl. protokolliertem Zählerstand bei Montage und Demontage.

Grundvorhaltung : 4 Wochen
Menge: 1,000 St

**1.1.50 Längervorhaltung Bauwasser**
Längervorhaltung zur Vorpos. über die Grundzeit hinaus
Menge: 20,000 Wo

**1.1.60 Mobiltoilette mit wöchentlicher Reinigung**
Mobiltoilette mit wöchentlicher Reinigung liefern,
aufstellen und für die Dauer der Bauarbeiten
vorhalten,
Psch. für die Dauer der Bauzeit der in diesem LV
beschriebenen Leistungen bis zur Fertigstellung,
Grundvorhaltung : 4 Wochen

2 Wochen vor dem eigenen Baubeginn für die Nutzung des
Gerüstbauers liefern.
nach Baufertigstellung abfahren
Menge: 1,000 St

**1.1.70 Längervorhaltung Bau-WC**
Längervorhaltung zur Vorpos. über die Grundzeit hinaus
Menge: 22,000 Wo

**1.1.80 Bauzaun, h= 2,0 m,**
Bauzaun, h= 2,0 m, zur Sicherung
der Baustelleneinrichtung und der Baustelle
Vorhaltezeit: 4 Kalenderwochen (Grundstandzeit),
einschl. Wartungn und Demontage.
Die Zaunelemente sind demontagesicher
miteinander zu verschrauben.
Menge: 70,000 mWo

**1.1.90 Längervorhaltung Bauzaun**
Menge: 1680,000 m

**1.1.100 Container für Baustellenabfälle, gemischt**
*** Bedarfsposition ohne GB
Container für Baustellenabfälle gemischt bereitstellen
und nach Fertigstellung der Arbeiten
abfahren lassen,
einschl. Kippgebühren und Sondermüllgebühren bei belasteten Materialien.
Die Leistung gilt nur für
zusätzliche Arbeiten, die nicht Bestandteil der
ausgeschriebenen Positionen sind.
Container abschließbar.
Abrechnung erfolgt zum Nachweis.
Menge: 5,000 m³

### Abschnitt 2 Fassadensanierung

#### Titel 2.1 Balkonabbruch

**2.1.10 Sichern der Balkone gegen unbefugten Zutritt**
*** Bedarfsposition ohne GB
Die Balkontüren sind gegen Heraustretreten und
Abstürzen durch den AN zu sichern.
Die Ausführung erfolgt durch das feste Aufschrauben von
zugeschnittenen Schaltafeln o.Ä.
Plattengröße ca. 1,0 x 1,20 m.
Neu eingebaute Fenster dürfen nicht beschädigt werden.
Sicherung während der Bauzeit vorhalten.
Menge: 5,000 St

**2.1.20 Blumenkästen von Balkonen abnehmen**
*** Bedarfsposition ohne GB
Blumenkästen, Möbel etc. von Balkonen
abnehmen und in die
Mieterkeller tragen, gegen Nachweis,
auf Anweisung der Bauleitung,
zur Ausführung kommen:
Fachwerker
Menge: 10,000 h

**2.1.30 Balkonplatten abbrechen**
Balkonplatte, bestehend aus je 2 Stahlträgern ca. Doppel-T-180,
mit seitlich auf. aufgeschweistem Flachstahl mit KS-Steinen
ca. 20 cm aufgemauert, die Stirnseiten sind umlaufend mit Stahlblech
eingefasst, unterseitig geputzt,
Ziegelbetonplatte, Estrich abbrechen, abfahren und
entsorgen,
(siehe. Fotodokumentation)
Demontageort: Strassenfassade
- Abmessung bxl ca. 120 x 180 cm,
- Dicke ca. 20 cm,

Die o.g. Stahlträger sind in der Fassade eingemauert.
Diese sind, inkl. den parallel zur Fassade verlaufenden
Lastverteilträgen, vollständig aus dem Mauerwerk freizustemmen
und auszubauen.

Ggf. zum Abbruch benötigte Bohlenunterkonstruktion
und Steifen etc. (zum Unterlegen der
Balkonplatten vor dem Abbruch),
liefern und einbauen, nach Gebrauch
wieder abfahren.

Umlaufendes Stabstahl-Geländer demontieren,
gesamte Länge je Balkon ca. 420 cm,
Höhe ca. 90 cm,
im Mauerwerk und im Stuck verankerte Geländerenden,
ausstemmen (nicht abflexen!),
Abbruchmaterial komplett abfahren und fachgerecht
entsorgen.

Nach dem Abbruch der Balkone werden die
offnenen Gerüste verkehrssicher durch den Gerüstbauer
mit Bohlen verschlossen.
Während der Arbeiten ist dieses durch den Abbrecher
zu gewährleisten.

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Menge: 18,000 St

**2.1.40 Fassadenöffnungen vermauern**
Fassadenöffnungen im Bereich der ausgebauten,
alten Balkonträger aus Pos. zuvor mit Mauerwerk (KS-Vollsteine)
vollständig,  und kraftschlüssig vermauern.
Vorderkante bündig mit Bestandsmauerwerk
herstellen.
Einbauort: 1.-3. OG
Inkl. Materiallieferung und Schuttentsorgung.
Menge: 36,000 St

**2.1.50 Abbruch Holzbelag als Zulage**
*** Bedarfsposition ohne GB
Abbruch Holzbelag als Zulage
zur Pos. zuvor,
Abbruch des auf die Balkonplatte aufgelegten
Holzbelages als "Holzfliese" o.Ä.,
Anfallenden Schutt auf Kosten des AN abfahren und
fachgerecht entsorgen.
Menge: 10,000 m²

**2.1.60 Abbruch Teppichbelag als Zulage**
*** Bedarfsposition ohne GB
Abbruch Teppichbelag als Zulage
zur Pos. zuvor.
Abbruch des auf die Balkonplatte aufgelegten
Teppichbelages oder Holzgratings
Anfallenden Schutt auf Kosten des AN abfahren und
fachgerecht entsorgen.
Menge: 10,000 m²

**2.1.70 Aufnehmen Teppichbelag als Zulage**
*** Bedarfsposition ohne GB
Aufnehmen Teppichbelag als Zulage
zur Pos. zuvor.
Aufnehmen des auf die Balkonplatte aufgelegten
Teppichbelages und Übergabe an den Mieter.
Menge: 5,000 m²

#### Titel 2.2 Vorbereitende Maßnahmen / Reinigen

*Hinweis: Hinweis zur Kalkulation*
Hinweis zur Kalkulation:

- Bauseits wird das vorhandene
Abdeckblech der Verdachungen, Gesimsbleche etc. inkl. UK abgebaut.

**2.2.10 Bewuchs durch Rankgewächs entfernen, Flächen desinfizieren**
*** Bedarfsposition ohne GB
Bewuchs durch Rankgewächse,
einschließlich Haftwurzeln,
an Fassade Souterrain, Parterre Nr. 114
mechanisch entfernen. Pflanzenschnitt
komplett abfahren und fachgerecht entsorgen.
Trockene Flächen anschließend mit
Universal-Fungizid 542, nach Herstellerangaben
desinfizieren.
Untergrund: Putz
Fabrikat: Brillux o. glw.
Menge: 5,000 m²

**2.2.20 Hausnummernleuchte demontieren**
Hausnummernleuchten inkl. separaten
Dämmerungsschaltern an Fassade
neben den Eingängen demontieren,
stromfrei schalten und einlagern.
Nach der Fassadensanierung wieder montieren.

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Menge: 4,000 St

**2.2.30 Eingangsleuchte demontieren**
Leistung wie in Pos. zuvor, jedoch
Eingangsleuchte oberhalb des Ladenzugangs
in Hs. Nr 114 demontieren und dem Mieter übergeben.
Menge: 1,000 St

**2.2.40 Werbeschild demontieren**
Schild aus Plexiglas an Fassade
neben der Durchfahrt demontieren,
und einlagern.
Nach der Fassadensanierung wieder montieren.
Schild mit 4 Schrauben befestigt
Abmessung: ca. 25 x 50 cm,
Menge: 2,000 St

**2.2.50 Provisorische Hauseingangsbeleuchtung**
*** Pauschalposition
Provisorische Hauseingangsbeleuchtung
für 2 Stk. Hauseingänge (110 + 114) und für
die 5 Stk. Gewerbemietungen
für den Zeitraum der Maßnahmen herstellen,
einschl. erforderlichem Material,
Montage am Gerüst,
die Abrechnung erfolgt pauschal
Menge: 1,000 psch

**2.2.60 Kleinere Stahlteile entfernen**
Kleinere Stahlteile wie Gerüsthaken,
Schrauben etc. aus der Fassade mindestens 3 cm tief
ausstemmen und ausschneiden. Abbruchgut wird Eigentum
des AN und ist fachgerecht zu entsorgen.
Menge: 20,000 St

**2.2.70 Schutz von Öffnungen mit Folien, im OG**
Schutz von Öffnungen gegen Verschmutzungen während der
Fassadensanierung mit einer Lage Baufolie einschl.
Verklebungen herstellen, für die Dauer der Arbeiten
vorhalten und wieder entfernen.
Die Befestigung muss regelmäßig überprüft und
nachgebessert werden.
Für die Fenster/Türen vom Parterre bis 3.OG.
Menge: 110,000 m²

**2.2.80 Schutz der Fassade, im Souterrain**
Zulage zur Pos. zuvor, für den Schutz der
Fassaden/Fensterfläche der Gewerbemietungen im Souterrain
inkl. der Werbetafeln.
Zusätzlich ist die vorhandene Blechabdeckung des
untersten Gesimses zu erhalten bzw. zu schützen, da
diese als Dachabdichtung der Gewerbefassade dient.

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Menge: 70,000 m²

**2.2.90 Schutz von Öffnungen mit Hartfaserplatten u. Folien**
*** Bedarfsposition ohne GB
Schutz von Öffnungen aus Hartfaserplatten und Folie
gegen mechanische Beschädigungen während der
Fassadensanierung mit Hartfaserplatten und einer Lage
Baufolie einschl. Unter- konstruktion herstellen, für
die Dauer der Arbeiten vorhalten und wieder entfernen.
Für die Fenster/Türen vom Parterre bis 3.OG.
Menge: 110,000 m²

**2.2.100 Schutz der Mauerwerksfläche**
*** Pauschalposition
Da die Ziegelsichtmauerfläche nicht
bearbeitet werden soll, ist die Fläche in diesem Bereich
vor Verunreinigungen durch das Reinigungsmaterial der
Stuck -und Putzflächen zu schützen.
Die Mauerwerksfläche ist mit geeigneter Folie abzukleben
In den Randbereichen im Übergang von Mauerwerk zum Stuck/Putz
ist die Folie mit geeigneten Holzleisten so festzusetzen,
dass beim Nachreinigen keine Reinigungsflüssikeit o.Ä. die
Folie hinterläuft und Mauerwerksfläche verunreinigt.
Der Schutz ist für die Dauer der Arbeiten
vorzuhalten und wieder zu entfernen.
Schutz und Befestigung muss regelmäßig vom AN überprüft und
nachgebessert werden.

Folienfläche gesamt: ca. 220 m²
Leistenlänge gesamt: ca. 500 m

Für die Bearbeitung ist ein Zuschnit der Folie in kleine Flächen,
bzw. der Leisten in kleine Längen notwendig.
Menge: 1,000 psch

**2.2.110 Zulage für Spitz- und Fensterverdachung**
*** Pauschalposition
Zulage zur Pos. zuvor, für
die Anarbeitung von Leisten und Folie
an die Rundungen der Spitz- und Fensterverdachung
für je 9 Stk. Spitz- und Fensterverdachung
Menge: 1,000 psch

**2.2.120 Probe-/Musterflächen für Fassadenreinigung**
*** Pauschalposition
Probe-/Musterflächen
Herstellen von Probe- und/oder
Musterflächen incl. Schutzmaßnahmen für
angrenzende und nicht zu behandelnde Flächen sind
in die Einheitspreise einzukalkulieren, ebenso das
Vorhalten dafür notwendiger Materialien,
Werkzeuge, Maschinen und Geräte.
Menge: 1,000 psch

**2.2.130 Quaderputzflächen abbeizen und reinigen**
Aufbringen eines Abbeizers auf die geputzte Quadernfläche im Parterre,
inkl. der Fenster/Türleibungen,
(ohne Souterrainflächen (Fliesen, Alu-Glasfassade)),
siehe Foto,
Abbeizer biologisch abbaubar ( z.B. Remmers AGE).
Nach entsprechender Einwirkzeit mittels
Wasserhochdruck die angelöste Farbe herunterwaschen.

Der Vorgang ist bis zu 2 Mal zu wiederholen, bis die
Anstriche restlos entfernt sind.

Alle nicht zu behandelnden Flächen und solche,
die nicht mit dem jeweiligen Produkt
in Berührung kommen sollen, wie z. B. Nachbarfassaden,
Dachflächen, die Fassade im Souerrain, Bodenflächen etc.
sind mittels geeigneter Maßnahmen
abzudecken und zu schützen.
Die Kosten hierfür sind in der Position zu berücksichtigen,
sofern nicht in anderer Position enthalten.

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Menge: 125,000 m²

**2.2.140 Gesims 1.OG abbeizen und reinigen**
Leistung wie in Pos. zuvor, jedoch für das
Gesims unterhalb der Fenster im 1.OG inkl.
Dekorstreifen,
aus Stuck und Putz, inkl. Fensterbank,
Flächen profilliert,
siehe Foto,
Abwicklung: ca.  110 cm

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Menge: 32,000 m

**2.2.150 Zierband abbeizen und reinigen**
Leistung wie in Pos. zuvor, jedoch für das
Zierband im 1. + 2.OG der Nr. 112,
aus Stuck und Putz,
Flächen profilliert,
siehe Foto,
Abwicklung: ca.  20 cm

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Menge: 14,000 m

**2.2.160 Fensterbänke abbeizen und reinigen**
Leistung wie in Pos. zuvor, jedoch für die Fensterbänke
(Parterre, 2.OG),
sofern nicht in anderen Pos. erfaßt,
aus Stuck und Putz,
Flächen nicht profilliert,
Abwichlung der Fläche: bis ca. 25 cm
Menge: 20,000 m

**2.2.170 Gurtgesims 3.OG, abbeizen und reinigen**
Leistung wie in Pos. zuvor, jedoch für das
Gurtgesims inkl. Fensterbank unterhalb der
Fenster im 3.OG,
aus Stuck und Putz,
Flächen profilliert,
Abwicklung: ca. 50 cm

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Menge: 32,000 m

**2.2.180 Dachgesims Nr. 110 u. 114 abbeizen und reinigen**
Leistung wie in Pos. zuvor, jedoch für das
Dachgesims inkl. Konsolen und Unterschlag,
im Haus-Nr. 110 +114,
aus Stuck und Putz,
Flächen profilliert,
siehe Foto,
Abwicklung: ca. 90 cm,
Konsole (lxbxh): 40 x 25 x 25 cm, (ca. 38 Stk.).

Leistung versteht sich inkl. der Demontage und Entsorgung
des Schutznetzes im Gesimsbereich der Nr. 114.

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Menge: 22,000 m

**2.2.190 Dachgesims Nr. 112 abbeizen und reinigen**
Leistung wie in Pos. zuvor, jedoch für das
Dachgesims inkl. Konsolen und Unterschlag,
im Haus-Nr. 112,
aus Stuck und Putz,
Flächen profilliert,
siehe Foto,
Abwicklung: ca. 150 cm,
Konsole (lxbxh): 40 x 20 x 25 cm, (ca. 19 Stk.).

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Menge: 22,000 m

**2.2.200 Fenster/Türportale abbeizen und reinigen**
Leistung wie in Pos. zuvor, jedoch für die Fenster/Türportale
aus Stuck und Putz,
Flächen leicht profilliert,
siehe Foto,
Abwichlung der Fläche: bis ca. 50 cm,

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Menge: 170,000 m

**2.2.210 Spitzverdachung abbeizen und reinigen**
Leistung wie in Pos. zuvor, jedoch für die
Spitzverdachung oberhalb der Fenster im 1.OG,
inkl. der Konsolbereiche,
aus Stuck und Putz,
Flächen profilliert,
siehe Foto,
in zwei Ausführungen mit Aussenabmessungen von:
6 Stk. a ca. 90 x 85 cm und 3 Stk. ca.120 x 85 cm,
Bautiefe: ca. 25 cm.

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Menge: 9,000 St

**2.2.220 Fensterverdachung abbeizen und reinigen**
Leistung wie in Pos. zuvor, jedoch für die
Fensterverdachung oberhalb der Fenster im 2.OG,
aus Stuck und Putz,
Flächen profilliert,
siehe Foto,
in zwei Ausführungen mit Aussenabmessungen von:
ca. 6 Stk. a 90 x 85 cm und ca. 3 Stk. a 120 x 85 cm,
Bautiefe: ca. 25 cm.

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Menge: 9,000 St

**2.2.230 Reinigung Mauerwerk in kl. Flächen**
*** Pauschalposition
Reinigung des Mauerwerk,
auf den bestehenden Mauerwerk im 1.OG der Nr. 110
befindet sich auf einer Fläche von ca. 2,5 m²
eine Stelle, die im Dezember 2024 mit Beizpaste behandelt wurde,
aber anschließend nicht gereinigt wurde (s. Foto).
Dieser Bereich ist nun von der Paste zu säubern.
Reinigung nach Wahl des AN.

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Menge: 1,000 psch

**2.2.240 Fassadenflächen nachreinigen**
*** Bedarfsposition ohne GB
Untergrund nachreinigen.
Sämtliche Verschmutzungen und nicht festhaftende Teile
müssen entfernt werden.
Die Position umfasst sämtliche Zierelemente, Lisenen,
Gesimse, etc., wie in den Pos.
zuvor beschrieben.
Menge: 1,000 m

**2.2.250 Fassadenflächen (Quaderf.) nachreinigen**
*** Bedarfsposition ohne GB
Untergrund nachreinigen,
Sämtliche Verschmutzungen und nicht festhaftende Teile
müssen entfernt werden.
Die Position umfasst die Quaderfassade, wie in der Pos.
zuvor beschrieben.
Menge: 1,000 m²

**2.2.260 Schmutzwasser-Auffangrinnen**
Schmutzwasser-Auffangrinnen aus gummierten Bauplanen
zur Auffangung des Reinigungswassers/Beizmittel etc.
gem. Anweisungen der Umweltbehörde aufbauen,
vorhalten und nach Beendigung der Fassadenreinigung
demontieren und abfahren.
Leistung inkl. der Entsorgung des Reinigungsguts in
geeigneten Wannen.
Emissionsschutzbestimmungen sind zu beachten.

Ferner wird darauf hingewiesen, dass sich im Souterrain
Zugänge zu den Gewerbeflächen befinden. Erschwernisse hieraus
sind einzukalkulieren.
Menge: 35,000 m

**2.2.270 Stundenlohnarbeiten Facharbeiter**
Für evtl. erforderliche Arbeiten, die nicht im
Leistungsverzeichnis erfasst sind und nur auf Anweisung
und gegen Nachweis zur Ausführung kommen.
Menge: 25,000 h

**2.2.280 Stundenlohnarbeiten Helfer**
Für evtl. erforderliche Arbeiten, die nicht im
Leistungsverzeichnis erfasst sind und nur auf Anweisung
und gegen Nachweis zur Ausführung kommen
Menge: 25,000 h

#### Titel 2.3 Maurer-, Putz- und Stuckarbeiten

*Hinweis: Hinweis zur Kalkulation*
Hinweis zur Kalkulation:

- Die neuen Balkone werden in Stahlbauweise errichtet.
Die Ausführungspläne leigen der Ausschreibung bei.

- Die Putz und Stuckflächen sollen nach Ferigstellung in einem Malerfertigen Zustand sein.

*Hinweis: Mitgeltende Normen und Regeln*
1. Mitgeltende Normen und Regeln

1.1. Allgemeines

Es gelten jeweils die Normen und Regeln in der zum
Vertragsschluss gültigen Fassung einschließlich der
Änderungen, Berichtigungen und Beiblätter

Soweit in der Leistungsbeschreibung auf Technische
Spezifikationen, z. B. nationale Normen, mit denen
Europäische Normen umgesetzt werden, europäische
technische Zulassungen, gemeinsame technische
Spezifikationen, internationale Normen, Bezug genommen
wird, werden auch ohne den ausdrücklichen Zusatz: 'oder
gleichwertig', immer gleichwertige technische
Spezifikationen in Bezug genommen.

DIN 4102
Normenreihe: Brandverhalten von Baustoffen und
Bauteilen

BFS Merkblatt 9
Beschichtungen auf Außenputze
Herausgeber: Bundesausschuss Farbe und Sachwertschutz
(BFS)

BFS Merkblatt 19
Risse in Außenputzen - Beschichtungen und Armierung
Herausgeber: Bundesausschuss Farbe und Sachwertschutz
(BFS)

BFS Merkblatt 20.1
Beurteilung des Untergrundes für Putzarbeiten:
Maßnahmen zur Beseitigung von Schäden
Herausgeber: Bundesausschuss Farbe und Sachwertschutz
(BFS)

BFS Merkblatt 26
Farbveränderung von Beschichtungen im Außenbereich
Herausgeber: Bundesausschuss Farbe und Sachwertschutz
(BFS)

Merkblatt
Strukturierte Putzoberflächen - Visuelle Anforderungen
Herausgeber: Industrieverband WerkMörtel e.V. (IWM)

WTA-Merkblatt 2-7-01/D
Kalkputze in der Denkmalpflege
Herausgeber: Wissenschaftlich-Technische
Arbeitsgemeinschaft für Bauwerkserhaltung und
Denkmalpflege
WTA e.V.

WTA-Merkblatt 2-11-07/D
Gipsmörtel im Mauerwerksbau und an Außenfassaden
Herausgeber: Wissenschaftlich-Technische
Arbeitsgemeinschaft für Bauwerkserhaltung und
Denkmalpflege WTA e.V.

Ziegelelement-Merkblatt
Außenputz auf Ziegelwandelementen - Merkblatt für die
fachgerechte Planung und Ausführung
Herausgeber: Arbeitsgemeinschaft Ziegelelementbau e.V.
und
Güteschutz Ziegelmontagebau e.V.

**2.3.10 Prüfen der gereinigten Fassadenflächen**
*** Pauschalposition
Prüfen der gereinigten, zuvor beschriebenen Stuck/Putzflächen auf
Beschädigungen, Ausbrüche, Risse gemeinsam mit der Bauleitung.
Festlegung der Schadstellen und Eintragen in die
bauseits zur Verfügung gestellten Ansichtszeichnungen
durch den AN als Abrechnungsgrundlage für die nachfolgend
beschriebenen Leistungen.
Menge: 1,000 psch

**2.3.20 Dachgesims, 110 +114, Konsolen restaurieren, Schadensquote: 35%**
Dachgesims inkl. Konsolen im Bereich
von Haus-Nr. 110 +114,
Straßenfassade umlaufend restaurieren,
Dachgesims inkl. Konsolen entsprechend dem Bestand
nachbilden,
nicht tragfähigen Putz/Stuck (in Kleinflächen)
durch vorsichtiges Abstemmen entfernen und als Schutt
entsorgen.
Anschließend fehlende und abgerissene
Stuckkanten ausbessern und vorhandene Risse
schliessen.
Hierbei ist die Fläche mit Haftgrundierung vorzustreichen,
mit mineralischem Feinspachtel in mehreren Arbeitsgängen
aufzufüllen,
Stukkaturen freihändig nachzumodellieren
und die Oberflächenstruktur den vorhandenen
Stuckteilen ansatzlos angleichen.
Es ist in unterschiedlichen Schichtdicken zu arbeiten
und auf die Gefälleausbildung zu achten.
Lage: ca. 15,00 m über Erdreich,
Schadensquote in der Oberfläche: ca. 35%

Abwicklung: ca. 90 cm,
Konsole (lxbxh): 40 x 25 x 25 cm, (ca. 38 Stk.).

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Menge: 22,000 m

**2.3.30 Dachgesims restaurieren, Schadensquote: 25%**
*** Bedarfsposition ohne GB
Dachgesims, Konsolen restaurieren,
Leistung wie in Pos. zuvor, jedoch mit einer
Schadensquote in der Oberfläche: ca. 25%
Menge: 22,000 m

**2.3.40 Dachgesims restaurieren, Schadensquote: 10%**
*** Bedarfsposition ohne GB
Dachgesims, Konsolen restaurieren,
Leistung wie in Pos. zuvor, jedoch mit einer
Schadensquote in der Oberfläche: ca. 10%.
Menge: 22,000 m

**2.3.50 Dachgesims, 114, Teilprofil neu herstellen**
Das Dachgesims im Bereich der
Fassade (Bereich Eingang Nr. 114)
ist als Teilprofil neu herzustellen.
Das profilierte Dachgesims ist dem Bestand nachzubilden.
Abwicklung: ca. 900 mm.
Schadhafte und lose Gesimsteile vorsichtig ausschneiden, abbrechen und
entfernen. Abbruchgut wird Eigentum des AN und ist
fachgerecht zu entsorgen. Abbruchflächen mit einer
Haftgrundierung vorstreichen, mit mineralischem Mörtel
auffüllen, vorh. Struktur und Stukkaturen örtlich gezogen
einschl. Schablonen, Zuglatten und Schlitten herstellen und die
Oberflächenstruktur den vorhandenen Gesimsteilen ansatzlos
angleichen.
Menge: 5,000 m

**2.3.60 Dachgesims, 112, Konsolen restaurieren, Schadensquote: 35%**
Dachgesims inkl. Konsolen im Bereich
von Haus-Nr. 112 restaurieren,
Dachgesims inkl. Konsolen entsprechend dem Bestand
nachbilden,
nicht tragfähigen Putz/Stuck (in Kleinflächen)
durch vorsichtiges Abstemmen entfernen und als Schutt
entsorgen.
Anschließend fehlende und abgerissene
Stuckkanten ausbessern und vorhandene Risse
schliessen.
Hierbei ist die Fläche mit Haftgrundierung vorzustreichen,
mit mineralischem Feinspachtel in mehreren Arbeitsgängen
aufzufüllen,
Stukkaturen freihändig nachzumodellieren
und die Oberflächenstruktur den vorhandenen
Stuckteilen ansatzlos angleichen.
Es ist in unterschiedlichen Schichtdicken zu arbeiten
und auf die Gefälleausbildung zu achten.
Lage: ca. 15,00 m über Erdreich,
Schadensquote in der Oberfläche: ca. 35%

Abwicklung: ca. 150 cm,
Konsole (lxbxh): 40 x 20 x 25 cm, (ca. 19 Stk.).

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Menge: 11,000 m

**2.3.70 Dachgesims restaurieren, Schadensquote: 25%**
*** Bedarfsposition ohne GB
Dachgesims, Konsolen restaurieren,
Leistung wie in Pos. zuvor, jedoch mit einer
Schadensquote in der Oberfläche: ca. 25%
Menge: 11,000 m

**2.3.80 Dachgesims restaurieren, Schadensquote: 10%**
*** Bedarfsposition ohne GB
Dachgesims, Konsolen restaurieren,
Leistung wie in Pos. zuvor, jedoch mit einer
Schadensquote in der Oberfläche: ca. 10%.
Menge: 11,000 m

**2.3.90 Zulage für Fallrohr im Gesims**
Zulage zur Pos. zuvor,
im Gesims sind,
in Abstimmung mit dem Dachdecker,
bauseitige Fallrohrstutzen/Fallrohre,
für die Anbindung von neuen Fallrohrsträngen
von der im Dachgesims verlaufenden
Regenrinne vorzusehen.
Hierfür ist das Gesims aufzuschneiden und nach Fallrohrmontage
die Ausschnitte sind fachgerecht auszubilden.
Lage: zwischen Nr. 110 und 112, im Dachgesims, 1. + 3. OG
Menge: 3,000 St

**2.3.100 Konsolen unter Dachgesims herstellen**
Fehlende Konsolen am Dachgesims neu herstellen.
Die profilierte Konsole ist dem Bestand nachzubilden.
Hiefür sind Gips- oder Kunststoffabdrücke der Konsolen
für den orginalgetreuen Wiederaufbau herzustellen.
Die profilierte Konsole ist mit der Abdruckform nachzubilden.
Die Fläche der abgängigen bzw. fehlenden Konsole ist zur
Aufnahme der neuen Konsole vorzubereiten und die Konsole
ist fachgerecht zu montieren.
Größe Konsole: bis ca. 400 x 250 x 250 mm
Menge: 3,000 St

**2.3.110 Gurtgesims, 3.OG, restaurieren, Schadensquote: 35%**
*** Bedarfsposition ohne GB
Gurtgesims inkl. Fensterbank unterhalb der
Fenster im 3.OG, im Bereich der
Straßenfassade umlaufend restaurieren,
Gesims entsprechend dem Bestand
nachbilden,
nicht tragfähigen Putz/Stuck (in Kleinflächen)
durch vorsichtiges Abstemmen entfernen und als Schutt
entsorgen.
Anschließend fehlende und abgerissene
Stuckkanten ausbessern und vorhandene Risse
schliessen.
Hierbei ist die Fläche mit Haftgrundierung vorzustreichen,
mit mineralischem Feinspachtel in mehreren Arbeitsgängen
aufzufüllen,
Stukkaturen freihändig nachzumodellieren
und die Oberflächenstruktur den vorhandenen
Stuckteilen ansatzlos angleichen.
Es ist in unterschiedlichen Schichtdicken zu arbeiten
und auf die Gefälleausbildung zu achten.
Lage: ca. 12,50 über Erdreich,
Abwicklung: ca. 500 mm
Schadensquote in der Oberfläche: ca. 35%.

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Menge: 32,000 m

**2.3.120 Gurtgesims, 3.OG, restaurieren, Schadensquote: 25%**
Gurtgesims inkl. Fensterbank restaurieren,
Leistung wie in Pos. zuvor, jedoch mit einer
Schadensquote in der Oberfläche: ca. 25%
Menge: 32,000 m

**2.3.130 Gurtgesims, 3.OG, restaurieren, Schadensquote: 10%**
*** Bedarfsposition ohne GB
Gurtgesims inkl. Fensterbank restaurieren,
Leistung wie in Pos. zuvor, jedoch mit einer
Schadensquote in der Oberfläche: ca. 10%.
Menge: 32,000 m

**2.3.140 Zierband, Nr. 112, restaurieren, Schadensquote: 35%**
*** Bedarfsposition ohne GB
Zierband im Fensterbereich im 1. + 2.OG der
Nr. 112 restaurieren,
Das Zierband ist entsprechend dem
Bestand zu restaurieren,
nicht tragfähigen Putz/Stuck (in Kleinflächen)
durch vorsichtiges Abstemmen entfernen und
als Schutt entsorgen.
Anschließend fehlende und abgerissene
Stuckkanten ausbessern und vorhandene Risse
schliessen.
Hierbei ist die Fläche mit Haftgrundierung vorzustreichen,
mit mineralischem Feinspachtel in mehreren Arbeitsgängen
aufzufüllen,
Stukkaturen freihändig nachzumodellieren
und die Oberflächenstruktur den vorhandenen
Stuckteilen ansatzlos angleichen.
Es ist in unterschiedlichen Schichtdicken zu arbeiten.
Schadensquote in der Oberfläche: ca. 35%.

Abwicklung: ca.  20 cm

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Menge: 14,000 m

**2.3.150 Zierband, Nr. 112. restaurieren, Schadensquote: 25%**
Zierband restaurieren,
Leistung wie in Pos. zuvor, jedoch mit einer
Schadensquote in der Oberfläche: ca. 25%
Menge: 14,000 m

**2.3.160 Zierband, Nr. 112. restaurieren, Schadensquote: 10%**
*** Bedarfsposition ohne GB
Zierband restaurieren,
Leistung wie in Pos. zuvor, jedoch mit einer
Schadensquote in der Oberfläche: ca. 10%.
Menge: 14,000 m

**2.3.170 Gesims ü. Quadern restaurieren, Schadensquote: 35%**
*** Bedarfsposition ohne GB
Gesims, 1.OG, über der Quaderfassade im Bereich der
gesamten Straßenfassade restaurieren,
Gesims entsprechend dem Bestand nachbilden,
Gesims bestehend aus obereb Fensterbankgesims,
Gesims oberhahlb der der Quaderfläche und dazwischen liegendem
Ornamentbereich (s. Foto),
nicht tragfähigen Putz/Stuck (in Kleinflächen)
durch vorsichtiges Abstemmen entfernen und als Schutt
entsorgen.
Anschließend fehlende und abgerissene
Stuckkanten ausbessern und vorhandene Risse
schliessen.
Hierbei ist die Fläche mit Haftgrundierung vorzustreichen,
mit mineralischem Feinspachtel in mehreren Arbeitsgängen
aufzufüllen,
Stukkaturen freihändig nachzumodellieren
und die Oberflächenstruktur den vorhandenen
Stuckteilen ansatzlos angleichen.
Es ist in unterschiedlichen Schichtdicken zu arbeiten
und auf die Gefälleausbildung zu achten.
Lage: ca. 6,00 m über Erdreich,
Abwicklung: ca. 1200 mm
Schadensquote in der Oberfläche: ca. 35%.

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Menge: 32,000 m

**2.3.180 Gesims ü. Quaden restaurieren, Schadensquote: 25%**
Gesims ü. Quaden restaurieren,
Leistung wie in Pos. zuvor, jedoch mit einer
Schadensquote in der Oberfläche: ca. 25%
Menge: 32,000 m

**2.3.190 Gesims ü. Quaden restaurieren, Schadensquote: 10%**
*** Bedarfsposition ohne GB
Gesims ü. Quaden restaurieren,
Leistung wie in Pos. zuvor, jedoch mit einer
Schadensquote in der Oberfläche: ca. 10%.
Menge: 32,000 m

**2.3.200 Quaderputz restaurieren, Schadensquote: 35%**
*** Bedarfsposition ohne GB
Quaderputz im Bereich der
gesamten Straßenfassade restaurieren,
inkl. Fenster-/Türleibungen
Quaderputz entsprechend dem Bestand
nachbilden,
nicht tragfähigen Putz/Stuck (in Kleinflächen)
durch vorsichtiges Abstemmen entfernen und als Schutt
entsorgen.
Anschließend fehlende und abgerissene
Stuckkanten ausbessern und vorhandene Risse
schliessen.
Hierbei ist die Fläche mit Haftgrundierung vorzustreichen,
mit mineralischem Feinspachtel in mehreren Arbeitsgängen
aufzufüllen,
Stukkaturen freihändig nachzumodellieren
und die Oberflächenstruktur den vorhandenen
Stuckteilen ansatzlos angleichen.
Es ist in unterschiedlichen Schichtdicken zu arbeiten
und auf die Gefälleausbildung zu achten.
Lage: ca. 2,00 m bis 5,00 m über Erdreich,
Schadensquote in der Oberfläche: ca. 35%.
Menge: 110,000 m²

**2.3.210 Quaderputz restaurieren, Schadensquote: 25%**
Quaderputz restaurieren,
Leistung wie in Pos. zuvor, jedoch mit einer
Schadensquote in der Oberfläche: ca. 25%
Menge: 110,000 m²

**2.3.220 Quaderputz restaurieren, Schadensquote: 10%**
*** Bedarfsposition ohne GB
Quaderputz restaurieren,
Leistung wie in Pos. zuvor, jedoch mit einer
Schadensquote in der Oberfläche: ca. 10%
Menge: 110,000 m²

**2.3.230 Spitzverdachung restaurieren, Schadensquote: 35%**
*** Bedarfsposition ohne GB
Spitzverdachung über den Fenstern im 1.OG der
Hs.-Nr. 110, 112 und 114 restaurieren,
Die Spitzverdachungen sind entsprechend dem
Bestand zu restaurieren,
nicht tragfähigen Putz/Stuck (in Kleinflächen)
durch vorsichtiges Abstemmen entfernen und
als Schutt entsorgen.
Anschließend fehlende und abgerissene
Stuckkanten ausbessern und vorhandene Risse
schliessen.
Hierbei ist die Fläche mit Haftgrundierung vorzustreichen,
mit mineralischem Feinspachtel in mehreren Arbeitsgängen
aufzufüllen,
Stukkaturen freihändig nachzumodellieren
und die Oberflächenstruktur den vorhandenen
Stuckteilen ansatzlos angleichen.
Es ist in unterschiedlichen Schichtdicken zu arbeiten.
Schadensquote in der Oberfläche: ca. 35%.

Es gibt die Verdachungen in zwei Ausführungen mit
Aussenabmessungen von:
6 Stk. a ca. 90 x 85 cm und 3 Stk. ca.120 x 85 cm,
Bautiefe: ca. 25 cm.

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Menge: 9,000 St

**2.3.240 Spitverdachung restaurieren, Schadensquote: 25%**
*** Bedarfsposition ohne GB
Spitverdachung restaurieren,
Leistung wie in Pos. zuvor, jedoch mit einer
Schadensquote in der Oberfläche: ca. 25%
Menge: 9,000 St

**2.3.250 Spitzverdachung restaurieren, Schadensquote: 10%**
Spitzverdachung restaurieren,
Leistung wie in Pos. zuvor, jedoch mit einer
Schadensquote in der Oberfläche: ca. 10%.
Menge: 9,000 St

**2.3.260 Zulage für Konsolen im Balkon-u. Fensterbereich Nr. 110**
Leistung wie in Pos. zuvor, jedoch
als Zulage für die Restarierung der Konsolen
im Balkon-und Fensterbereich von Haus Nr. 110,
Es gibt die Konsolen in zwei Ausführungen mit
Aussenabmessungen von:
8 Stk. Konsolen (Balkon) a ca. 30 x 60 cm,
12 Stk. Konsolen (Fenster) a ca. 20 x 60 cm,
Bautiefe: im Mittel ca. 15 cm.
Schadensquote in der Oberfläche: ca. 10%.

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Menge: 20,000 St

**2.3.270 Fensterverdachung restaurieren, Schadensquote: 35%**
*** Bedarfsposition ohne GB
Fensterverdachung über den Fenstern im 2.OG
Hs.-Nr. 110, 112 und 114 restaurieren,
Die Fensterverdachungen sind entsprechend dem
Bestand zu restaurieren,
nicht tragfähigen Putz/Stuck (in Kleinflächen)
durch vorsichtiges Abstemmen entfernen und
als Schutt entsorgen.
Anschließend fehlende und abgerissene
Stuckkanten ausbessern und vorhandene Risse
schliessen.
Hierbei ist die Fläche mit Haftgrundierung vorzustreichen,
mit mineralischem Feinspachtel in mehreren Arbeitsgängen
aufzufüllen,
Stukkaturen freihändig nachzumodellieren
und die Oberflächenstruktur den vorhandenen
Stuckteilen ansatzlos angleichen.
Es ist in unterschiedlichen Schichtdicken zu arbeiten.
Schadensquote in der Oberfläche: ca. 35%.

Es gibt die Verdachungen in zwei Ausführungen mit
Aussenabmessungen von:
ca. 6 Stk. a 90 x 85 cm und ca. 3 Stk. a 120 x 85 cm,
Bautiefe: ca. 25 cm.

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Menge: 9,000 St

**2.3.280 Fensterverdachung restaurieren, Schadensquote: 25%**
*** Bedarfsposition ohne GB
Fensterverdachung restaurieren,
Leistung wie in Pos. zuvor, jedoch mit einer
Schadensquote in der Oberfläche: ca. 25%
Menge: 9,000 St

**2.3.290 Fensterverdachung restaurieren, Schadensquote: 10%**
Fensterverdachung restaurieren,
Leistung wie in Pos. zuvor, jedoch mit einer
Schadensquote in der Oberfläche: ca. 10%.
Menge: 9,000 St

**2.3.300 Fenstereinfassung restaurieren, Schadensquote: 35%**
*** Bedarfsposition ohne GB
Fenstereinfassungen  restaurieren,
die Einfassungen liegen an den Fenstern der gesamten
Strassenfassade.
Die Fenstereinfassungen inkl.
Schlussstein (3.OG) sind entsprechend dem Bestand
zu restaurieren,
nicht tragfähigen Putz/Stuck (in Kleinflächen)
durch vorsichtiges Abstemmen entfernen und
als Schutt entsorgen.
Anschließend fehlende und abgerissene
Stuckkanten ausbessern und vorhandene Risse
schliessen.
Hierbei ist die Fläche mit Haftgrundierung vorzustreichen,
mit mineralischem Feinspachtel in mehreren Arbeitsgängen
aufzufüllen,
Stukkaturen freihändig nachzumodellieren
und die Oberflächenstruktur den vorhandenen
Stuckteilen ansatzlos angleichen.
Es ist in unterschiedlichen Schichtdicken zu arbeiten.
Abwicklung: ca. 300 mm
Schadensquote in der Oberfläche: ca. 35%

inkl. Fensterbankbereich

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Menge: 110,000 m

**2.3.310 Fenstereinfassung restaurieren, Schadensquote: 25%**
*** Bedarfsposition ohne GB
Fenstereinfassung restaurieren,
Leistung wie in Pos. zuvor, jedoch mit einer
Schadensquote in der Oberfläche: ca. 25%.
Menge: 110,000 m

**2.3.320 Fenstereinfassung restaurieren, Schadensquote: 10%**
Fenstereinfassung restaurieren,
Leistung wie in Pos. zuvor, jedoch mit einer
Schadensquote in der Oberfläche: ca. 10%
Menge: 110,000 m

**2.3.330 Türreinfassung restaurieren, Schadensquote: 35%**
*** Bedarfsposition ohne GB
Türeinfassung (Balkontür) in H. Nr. 110 +114 restaurieren,
Die Türeinfassngen sind entsprechend dem Bestand
zu restaurieren,
nicht tragfähigen Putz/Stuck (in Kleinflächen)
durch vorsichtiges Abstemmen entfernen und
als Schutt entsorgen.
Anschließend fehlende und abgerissene
Stuckkanten ausbessern und vorhandene Risse
schliessen.
Hierbei ist die Fläche mit Haftgrundierung vorzustreichen,
mit mineralischem Feinspachtel in mehreren Arbeitsgängen
aufzufüllen,
Stukkaturen freihändig nachzumodellieren
und die Oberflächenstruktur den vorhandenen
Stuckteilen ansatzlos angleichen.
Es ist in unterschiedlichen Schichtdicken zu arbeiten.
Abwicklung: ca. 500 mm
Schadensquote in der Oberfläche: ca. 35%.

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Menge: 60,000 m

**2.3.340 Türeinfassung restaurieren, Schadensquote: 25%**
Türeinfassung restaurieren,
Leistung wie in Pos. zuvor, jedoch mit einer
Schadensquote in der Oberfläche: ca. 25%
Menge: 60,000 m

**2.3.350 Türeinfassung restaurieren, Schadensquote: 10%**
*** Bedarfsposition ohne GB
Türeinfassung restaurieren,
Leistung wie in Pos. zuvor, jedoch mit einer
Schadensquote in der Oberfläche: ca. 10%.
Menge: 60,000 m

**2.3.360 Zulage für Auflagerbereiche (Balkon) restaurieren**
Durch den Totalabbruch der alten Balkone/Geländer
gibt es eine Abbruchkante am Auflager-
und Anschlußbereich der alten Balkonplatten,
ferner Beschädigungen der Fläche bis an die Balkontür (Austritt),
Die o.g. Bauteile sind entsprechend dem Bestand
nachzubilden,
nicht tragfähigen Putz/Stuck (in Kleinflächen)
durch vorsichtiges Abstemmen entfernen und als Schutt
entsorgen.
Anschließend fehlende und abgerissene
Stuckkanten ausbessern/ergänzen und vorhandene Risse
schliessen.
Hierbei ist die Fläche mit Haftgrundierung vorzustreichen,
mit mineralischem Feinspachtel in mehreren Arbeitsgängen
aufzufüllen,
Stukkaturen freihändig nachzumodellieren
und die Oberflächenstruktur den vorhandenen
Stuckteilen ansatzlos angleichen.
Es ist in unterschiedlichen Schichtdicken zu arbeiten
und auf die Gefälleausbildung zu achten.
Abmessung (lxh): ca. 180 x 60 cm,
die Flächen sind an die neuen Stahlträger anzuarbeiten,
je Balkon 2 Stk. Rechteckrohr 120/60 mm,
(siehe beiliegende Stahlbauplanung).
Schadensquote in der Oberfläche: ca. 100%.

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Menge: 18,000 St

**2.3.370 Zulage für Wandanschlüsse, Putz (Balkon) restaurieren**
Leistung wie in Pos. zuvor,
jedoch für das Restaurieren der
Putz/Stuckanschlüssen der Türleibungen
und -einfassungen.,
durch den Abbruch der alten Balkonplatte
und dem Herrausstemmen der Geländer,
Abmessung (lxh):
Plattenanschluß: ca. 2 x 20 x 20 cm,
Geländeranschluß: 3 Stk.
bei 12 Balkonen je Balkon 2 mal,
Schadensquote in der Oberfläche: ca. 100%.
Ort: Hs.-Nr. 110 + 114
Abrechnung je Balkon

Foto: Balkon Nr. 110
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Menge: 12,000 St

**2.3.380 Zulage für Wandanschlüsse, Putz (Mauerstein) restaurieren**
Leistung wie in Pos. zuvor,
jedoch zusätzlich für das Restaurieren der
Ausbruchstellen der alten  Balkongeländer
im Mauerwerk  mit Steinersatzmasse,
z.B. Mineros oder gleichwertig,
farblich angeglichen an Bestand.
Geländeranschluß im Mauerwerk:  2 Stk.
Geländeranschluß im Putz: 1 Stk.
bei 6 Balkonen je Balkon 2 mal,
Ort: Hs.-Nr. 112
Abrechnung je Balkon

Foto: Balkon Nr. 112
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Menge: 6,000 St

**2.3.390 Zulage für Gesimsbänder (im 1.OG, Balkon) restaurieren**
Leistung wie in Pos. zuvor,
jedoch für die anschließenden Gesimsbander (im 1.OG),
neben der Platte,
Abmessung (lxh): ca. 30 x 20 cm,
bei 12 Balkonen je Balkon 2 mal,
Schadensquote in der Oberfläche: ca. 50%.
Bei den Arbeiten ist eine Abstimmung mit dem
Schlosser erforderlich (Balkonneubau).
Ort: Hs.-Nr. 110, 112, 114
Abrechnung je Balkon

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Menge: 6,000 St

**2.3.400 Ornamente herstellen, 300 x 300 mm**
*** Bedarfsposition ohne GB
Herstellen von Abdrücken Gips- oder Kunststoffabdrücken
für Ornamente für den orginalgetreuene
Wiederaufbau der Profile an der Fassade.
Die Fläche der abgängigen bzw. fehlenden Konsole ist zur
Aufnahme der neuen Konsole vorzubereiten und die Konsole
fachgerecht zu montieren.
Größe bis 300 x 300 mm
Menge: 1,000 St

**2.3.410 Montageöffnungen herstellen**
Montageöffnungen in der
Mauerwerksfassade herstellen,
Abmessung (bxh): ca. 30 x 25 cm,
für die neuen Balkonträger
aus Recheckrohr RH 120/60/6,3 mm,
mit jeweils oben und unten einer aufgeschweißten
Druckplatte,
Abmessung Platte oben, hinten: 160(80/20 mm,
Abmessung Platte unten, vorne: 120(80/25 mm,
siehe Stahlbauplan, Detail W.
Öffnungen auf der gesammten Wandtiefe von ca. 36 cm,
vorsichtig einstemmen,
Einbauort: 1.-3. OG,
Es ist darauf zu achten, dass der Innenwandbereich
möglichst nicht beschädigt wird.
Der hintere Bereich (innen) ist mit Brunnenschaum zu verschließen.

Die Lage der Träger wird vom Schlosser auf der Fassade markiert.
Inkl. Materiallieferung und Schuttentsorgung.

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
liefern, montieren, vorhalten und zum Einbau der
neuen Träger ausbauen und abfahren.
Menge: 36,000 St

**2.3.420 Fassadenöffnungen provisor. schließen**
Fassadenöffnungen im Bereich in dem die neuen
Balkonträger montiert werden provisorisch mit Holzplatten o.Ä.
verschließen und allseitig abkleben, um ein
Hinterlaufen von Feuchtigkeit durch Witterung
und Strahlarbeiten zu verhindern,
Abmessung: ca. 30 x 30 cm,
liefern, montieren, vorhalten und zum Einbau der
neuen Träger abfahren.
Einbauort: 1.-3.OG
Menge: 36,000 St

**2.3.430 Fassadenöffnungen vergießen**
Fassadenöffnungen aus der Pos. zuvor,
nach dem Einbau der der Stahlträger
im Bereich in dem die neuen
Balkonträger im Mauerwerk
vollständig und kraftschlüssig
mit Vergußmörtel (mind. M10),
nach stat. Angaben vergießen,
siehe Stahlbauplan, Detail W und Statik
des Ing.-Büro Hinniger vom 13.12.2024.
Abmessung (bxh): ca. 30 x 25 cm,
Vorderkante bündig mit Bestandsmauerwerk
herstellen.
Es ist beim Einbau darauf zu achten, dass die Lage
der Träger nicht verändert wird.
Der Schlosser wird zu Lagesicherung der Träger
das Verschließen eine Trägerseite "verhindern", so dass
nach Aushärten der ersten drei Trägerseiten erst der
Verschluß der vierten Seite möglich wird.
Dieses ist in der Pos. zu berücksichtigen.
Die Lagesicherung des Schlossers im ersten Schritt
ist zu belassen.
Einbauort: 1.-3. OG.
Inkl. Materiallieferung und Schuttentsorgung.
Menge: 36,000 St

**2.3.440 Risse in den Außenwänden**
Risse in den Außenwänden wie folgt sanieren: Schlitze
für den Einbau von Edelstahlklammern schneiden und
stemmen.
Edelstahlklammern, d= ca. 5,0 mm, Länge bis zu ca. 0,8
m liefern und im Abstand von 30,0 cm einbauen. Schlitze
mit PCC-Mörtel verfüllen, ggfs. Steine neu einmauern.
Restrisse aufweiten und mit einem Quellmörtel
auffüllen.
Menge: 5,000 m

**2.3.450 Rissverpressung**
Rissverpressung in den Außenwänden mit
Zementsuspension, Rissbreiten bis 2,0 cm.
Rissränder beidseitig reinigen und lose Bestandteile
entfernen. Untergrund vorbereiten. Risse fachgerecht
für den Verpress- vorgang verdämmen und verschließen.
Packer setzen und mit Zementleim fachgerecht im
Niederdruck- verfahren verpressen.
Packer wieder entfernen und die Oberfläche egalisieren.
Menge: 5,000 m

**2.3.460 Putzrisse bis 2,0 mm**
Putzrisse in den Außenwänden, Breite bis 2,0 mm
aufweiten, mit einem Quellmörtel ausdrücken und
beiputzen.
Menge: 50,000 m

**2.3.470 Verblendsteine mit Steinersatzmasse ausbessern**
Beschädigte Verblendsteine (nur Köpfe:  6 x 10 cm)
anstelle der Erneuerung mit
Steinersatzmasse, z.B. Mineros oder gleichwertig,
farblich angeglichen an Bestand ausbessern.
Menge: 100,000 St

**2.3.480 Musterfläche für Haftzugprobe**
*** Bedarfsposition ohne GB
Musterfläche für Haftzugprobe
auf der Mauerwerksfassade anlegen:
- Grobe Unebenheiten und Vertiefungen innerhalb
der Bestandsläche anspachteln.
- Gesamte Flächen mit Universalputz überziehen,
Mindesttiefe Zahnspachtel 4mm und strukturieren.
- Armierungsgewebe zusätzlich in 1. Spachtelgang
auf alle glatten Flächen überlappend einbetten.
- Nach Durchfestigung eine zweiten Putzauftrag
mittels Bürstenschlag und Filzbrett strukuriert und
geglättet aufbringen.
Stärke: 1,5 cm.
Leistung versteht sich inkl. Materiallieferung.
Flächen wieder beseitigen, Material entsorgen.

Fläche: ca. 30 x 30 cm
Menge: 3,000 St

**2.3.490 Haftzugproben**
*** Bedarfsposition ohne GB
Haftzugprobe an Probefläche,
zur Prüfung der Oberflächen- und Haftzugfestigkeit
von Putz durchführen,
nach DIN 18555-6: (Prüfung von Mörteln mit mineralischen
Bindemitteln; Festmörtel; Bestimmung der Haftzugfestigkeit),
mit zugelassenem Prüfgerät (Kl. 1 gem. DIN EN ISO 7500,.
Messbericht fertigen, protokollieren und auswerten..
Menge: 3,000 St

**2.3.500 Putz abschleifen**
*** Bedarfsposition ohne GB
Abschleifen bis auf
den Putzgrund der Fassadenfläche,
mit Tellerschleifern,
vertikale und horizontale Flächen,
inkl. Schuttentsorgung.
Menge: 10,000 m²

**2.3.510 Putz und Armierungsgewebe**
*** Bedarfsposition ohne GB
Auf Sichtmauerwerksflächen
wie folgt bearbeiten:
- Grobe Unebenheiten und Vertiefungen innerhalb
der Bestandsläche anspachteln.
- Gesamte Flächen mit Universalputz überziehen,
Mindesttiefe Zahnspachtel 4mm und strukturieren.
- Armierungsgewebe zusätzlich in 1. Spachtelgang
auf alle glatten Flächen überlappend einbetten.
- Nach Durchfestigung eine zweiten Putzauftrag
mittels Bürstenschlag und Filzbrett strukuriert und
geglättet aufbringen.
Stärke: 1,5 cm.
Leistung versteht sich inkl. Materiallieferung.
Menge: 10,000 m²

**2.3.520 Zulage für Anarbeitung**
*** Bedarfsposition ohne GB
Leistun wie in Pos. zuvor,
jedoch für die die Erschwernis
der Anarbeitung an Schrägen,
Einengungen, etc. im Bereich
der Spitz- u. Fensterverdachungen.
Abrechnung:
 je Spitz- u. Fensterverdachungen
Menge: 1,000 St

**2.3.530 Kantenschutz**
*** Bedarfsposition ohne GB
Kantenschutz mit Gewebewinkel,liefern und einbauen.
Schenkellänge: '11/13' cm
Produkt: Sto-Gewebewinkel Standard
Menge: 10,000 m

**2.3.540 Stundenlohnarbeiten Facharbeiter**
Für evtl. erforderliche Arbeiten, die nicht im
Leistungsverzeichnis erfasst sind und nur auf Anweisung
und gegen Nachweis zur Ausführung kommen.
Menge: 25,000 h

**2.3.550 Stundenlohnarbeiten Helfer**
Für evtl. erforderliche Arbeiten, die nicht im
Leistungsverzeichnis erfasst sind und nur auf Anweisung
und gegen Nachweis zur Ausführung kommen
Menge: 25,000 h

#### Titel 2.4 Malerarbeiten

*Hinweis*
Zusätzliche technische Vertragsbedingungen
Maler- und Lackierarbeiten

Es gelten die VOB/B+C, alle im Zusammenhang mit den
Maler- und Anstricharbeiten bestehenden DIN-Normen und
eingeführte technische Baubestimmungen jeweils in der
neuesten Fassung, insbesondere die

- DIN 18363 Maler- und Lackierarbeiten
- DIN EN 13 300 Wasserhaltige Beschichtungsstoffe undsysteme für Wände und Decken im Innenbereich

Alle zu verarbeitenden Produkte der Maler- und
Lackierarbeiten müssen der VOC-Richtlinie entsprechen.
Der Nachweis über die Konformität der Produkte ist mit
Angebotsabgabe einzureichen bzw. schriftlich zu
bestätigen.
Alle Produkte müssen bauaufsichtlich zugelassen sein.
Die Verarbeitungsrichtlinien und
Verarbeitungsvorschriften der Her- steller sind
einzuhalten.

Das Einrichten der Baustelle für die eigenen Arbeiten
ist in den Einheitspreisen einzurechnen, soweit nicht
gesondert ausge- schrieben.

Vor Beginn der Arbeiten sind vom AN rechtzeitig die
Bedingungen auf der Baustelle zu überprüfen und die für
die Ausführung und Abrechnung verbindlichen
Konstruktionshöhen schriftlich festzulegen bzw. zu
bestätigen.

Aufmaß und Abrechnung erfolgen gemäß
Leistungsverzeichnis.

Sofern Positionen mit dem Zusatz "als Zulage"
ausgeschrieben werden, ist der Grundpreis bereits in
einer anderen Position enthalten. Die Zulageposition
beinhaltet entweder eine im Aufmaß übermessene Leistung
(meist in einer anderen Einheit) oder stellt eine
Preisdifferenz zu einer bereits beschriebenen anderen
Leistung (mit gleicher Einheit) dar.

Alle einschlägigen und zur Zeit gültigen behördlichen
und berufsgenossenschaftlichen Vorschriften sind
gewissenhaft zu beachten und zu befolgen. Die sich
hieraus ergebenden Sicherheitsvorkehrungen und
sonstigen Anwendungen, besonders hinsichtlich des
Unfallschutzes sind in den einzusetzenden Preisen zu
berücksichtigen. Der Auftragnehmer haftet allein für
die Einhaltung der vorgenannten Vorschriften.

Sofern in den Leistungspositionen die Vorgänge
"Herstellen, Liefern, Einbauen, Montieren" nicht
gesondert beschrieben sind, gelten diese Vorgänge unter
Zugrundelegung der allgemein anerkannten Regeln der
Technik, und Ausführungs- bestimmungen nach den
DIN-Normen, der VOB/B+C, aktuelle Fassung, als
beschrieben.

Eisenteile an Elementen sind bei Latex - oder
lasierenden Anstrichen vorzustreichen. Vorhandene
Dichtungen an Zargen, Türen, Fenster u.dgl. sind vor
den Arbeiten zu entfernen und anschließend wieder
einzubauen, anderenfalls sind sie abzukleben. Das gilt
in gleicher Weise für Beschläge. Bewegliche Teile sind
gangbar zu halten. Mehrfache Beschichtung von Metallen
kann von der Bauleitung in unterschiedlicher Tönung
verlangt werden. Eventuelle Kennzeichnungen von
Leitungen sowie Markierungshinweise sind mit dem
Architekten abzustimmen.
Beschichtungsstoffe, Klebstoffe, Lösungs- und
Verdünnungs- mittel müssen neben den Aussagen der
aktuellen DIN der Verwendung in Räumen, die überwiegend
dem Aufenthalt von Menschen  oder Tieren dienen, so
beschaffen sein, dass keine Belästigung oder
Gesundheitsgefährdung auftritt. Nach Abschluss der
Arbeiten hat der Auftragnehmer dem Auftraggeber eine
Liste über die verwendeten Beschichtungsstoffe,
gegliedert nach Verwendungszweck bzw. -ort, Fabrikat,
Hersteller und Chargen-Nummer wegen eventueller
Nachbestellungen zu übergeben.

Es gehört zu den Aufgaben des Auftragnehmers, für die
Durchführung seiner Leistung den Untergrund
eigenverant- wortlich auf Eignung zu prüfen. Eventuelle
Bedenken sind zusätzlich zu den in der VOB, aktuelle
DIN 18363, Abschnitt 3.1.1, angeführten Punkten noch
vor Ausführung der Arbeiten vorzubringen, insbesondere
bei:

a) weichem, rieselndem und gerissenem Putz
b) mineralischem Untergrund mit zu hoher Feuchtigkeit

Glas- und Aluminiumflächen sind bei Verwendung silikat-
bzw. kalkhaltiger Anstrichstoffe durch Abkleben zu
schützen. Falls nicht gesondert ausgeschrieben, sind
die Aufwendungen - soweit aus der  übrigen
Ausschreibung ersichtlich - in die Preise einzurechnen.

Im Besonderen hat der Auftragnehmer darauf zu achten,
dass zu schützende Bauteile wie Böden, Fenster,
Beschläge,  Einrichtungsgegenstände etc. abgedeckt
werden und das Abdeckmaterial nach Ausführung der
Leistung ohne Rückstände entfernt wird.

Im weiteren ist der Auftragnehmer verpflichtet, für
Ausbesserungen geringfügige Restmaterialien dem
Auftraggeber zu hinterlassen.

Für Dispersionsanstrich: je Farbton 10 Liter,
Für Alkydharzanstriche: je Farbton 3 Liter,
Für Alkydharz-Lasuren (Klarlack): 3 Liter je Material.

Sofern in der Leistungsposition keine anders lautenden
Forderungen gestellt werden, gilt das komplette
Herstellen der Leistung einschl. Liefern zugehöriger
Materialien. Eine Materialbemusterung ist rechtzeitig
mit der Bauleitung abzustimmen. Die Bemusterung erfolgt
ohne weitere Aufforderung innerhalb 1 Woche nach
Auftragserteilung bei der Bauleitung.

Alle Maße sind am Bau zu nehmen und übergebene
Aufstellungen zu prüfen.

Im Stundenlohn sind Arbeiten nur auf besondere
Anordnung der Bauleitung auszuführen. Es sind
Verrechnungssätze anzubieten, in denen unaufgegliedert
Lohnkosten, anteilig Gemeinkosten einschl. Wagnis und
Gewinn sowie Lohnnebenkosten (Fahrkosten, Wegegelder
u.ä.) enthalten sind. Zuschläge für Mehr-, Nacht-,
Sonntags- und Feiertagsarbeiten sind nicht mit
einzubeziehen.

Sämtliche Einzelpreise sind Nettopreise. Die
Mehrwertsteuer ist gesondert auszuweisen.

Ausführungsbeschreibung
Für alle Positionen sind materialbedingt die folgenden
Arbeitsschritte einzuhalten und in die jeweiligen
Positionen einzukalkulieren, soweit in den Positionen
nicht beschrieben. Die vorhandenen Beschichtungssysteme
sind vor dem Aufbringen der Erneuerungsanstriche auf
Materialverträglichkeit zu prüfen. Sofern sich
vorhandene Materialien mit den ausgeschriebenene
Materialien nicht vertragen, sind vor der Ausführung
Alternativvorschläge anzubieten. Alle vorzubereitenden
Flächen für eine neue Beschichtung sind so
vorzubereiten, das die erforderliche Haftzufestigkeit
gewährleistet ist.

Haftgründe, Spachtelmassen,  Vor-, Zwischen-, und
Schluß- beschichtungen und Reinigungsmaterial sind aus
einem System zu beziehen.

Nachfolgende Beschreibungen beziehen sich auf
Wandflächen, Deckenflächen, Treppenunterseiten etc.
sowie alle verschiedenen Materialien. Aus der Sicht des
Bieters nicht berücksichtigte Materialien und Bauteile
sind gesondert mit anzubieten.

Intakte / nicht intakte Anstriche von Stahl-, Eisen-
und Kupferoberflächen beschichten:
Ausführung:
- Alle umliegenden Bauteile sind zu schützen. Es sind
reissfeste
  Folien, Malervlies und soweit notwendig
Hartfaserplatten
  auszulegen,
- Basismaterial: Alkydharzlack
- Untergrundvorbehandlung:
  Intakte Beschichtung auf Eignung, Trag- und
Haftfähigkeit
  prüfen. Nicht tragfähige Anstrichteile und Grate
entfernen und
  Schadstellen entrosten, Intakten Beschichtung
gründlich
  entfetten, entrußen, die Flächen gründlich
anschleifen und
  säubern, Oberflächenvorbereitungsgrad St2
- Beispachteln von Schadstellen mit einem Lackspachtel,
- 2 facher Rostschutzanstrich für Stahl- und
Eisenoberflächen,
- Grundbeschichtung mit Haftgrund,
- Zwischenbeschichtung mit Haftgrund oder Vorlack
  abgestimmt auf den Farbton des Schlußbeschichtung,
- Schlußbeschichtung,
Anforderung an das Beschichtungsystem:
- Werkstoffbasis: Alkydharzlack, deckend
- Dichte: 1,17 g/cm2 je nach Glanzgrad
- Beschichtung für den Innenbereich nach DIN EN 13 300
  bestehend aus:
  - hochdiffusionsfähig, aromatenfrei, spannungsarm,
  schnell trocknend,
  - Nassabbriebbeständigkeit: Klasse 1
(scheuerbeständig)
  - Trockendeckvermögen: Klasse 1 bei 8 m²/l
  - VOC-konform, emissions- und lösungsmittelfrei
- Farbton: gemäß Position,
- Glanzgrad: gemäß Position

Angebotenes Beschichtungssystem:...................

Unbehandelte Kunststoffbauteile beschichten:
- Alle umliegenden Bauteile sind zu schützen. Es sind
  reissfeste Folien, Malervlies und soweit notwendig
  Hartfaserplatten auszulegen,
- Basismaterial: Alkydharzlack
- Untergrundvorbehandlung
  Untergrund auf Eignung, Trag- und Haftfähigkeit
prüfen.
  Kunststoffflächen gemäß BFS-Merkblatt Nr. 22
grundlich
  reinigen und schleifen,  Grate entfernen,
- Grundbeschichtung mit ein 2K-Aqua-epoxi-Primer oder
  entsprechenden Haftgrund,
- Zwischenbeschichtung,
- Schlußbeschichtung, Anforderung an das
  Beschichtungsystem:
- Werkstoffbasis: Alkydharzlack, deckend
- Dichte: 1,17 g/cm2 je nach Glanzgrad
- Beschichtung für den Innenbereich nach DIN EN 13 300
  bestehend aus:
  - hochdiffusionsfähig, aromatenfrei, spannungsarm,
  schnell trocknend,
  - Nassabbriebbeständigkeit: Klasse 1
(scheuerbeständig)
  - Trockendeckvermögen: Klasse 1 bei 8 m2/l
  - VOC-konform, emissions- und  lösungsmittelfrei
- Farbton: gemäß Position,
- Glanzgrad: gemäß Position

Angebotenes Beschichtungssystem:............

Unbeschichtete, verzinkte Stahlbauteile innen und
aussen, feuerverzinkt streichen:
- Alle umliegenden Bauteile sind zu schützen. Es sind
  reissfeste Folien, Malervlies und soweit notwendig
  Hartfaserplatten auszulegen,
- Basismaterial: Alkydharzlack
- Untergrundvorbehandlung
  Untergrund auf Eignung, Trag- und Haftfähigkeit
prüfen.
  Verzinkte Flächen gemäß BFS-Merkblatt Nr. 5 gründlich

  reinigen, Schadstellen entrosten,
Oberflächenvorbereitungsgrad St2,
- Beispachteln von Schadstellen mit einem Lackspachtel,
- Grundbeschichtung mit einem 2K-Epoxi-Primer,
- Zwischenbeschichtung mit einem Vorlack, abgestimmt
  auf den Farbton der Schlußbeschichtung,
- Schlußbeschichtung,
  Anforderung an das Beschichtungsystem:
- Werkstoffbasis: Alkydharzlack, deckend
- Dichte: 1,17 g/cm2 je nach Glanzgrad
- Beschichtung für den Innenbereich nach DIN EN 13 300
  bestehend aus:
  - hochdiffusionsfähig, aromatenfrei, spannungsarm,
  schnell  trocknend,
  - Nassabbriebbeständigkeit: Klasse 1
(scheuerbeständig)
  - Trockendeckvermögen: Klasse 1 bei 8 m2/l
  - VOC-konform, emissions- und lösungsmittelfrei
  - Farbton: gemäß Position,
  - Glanzgrad: gemäß Position

Angebotenes Beschichtungssystem:............

Unbeschichtete Aluminiumbauteile innen und aussen
streichen:
- Alle umliegenden Bauteile sind zu schützen. Es sind
  reissfeste Folien, Malervlies und soweit notwendig
  Hartfaserplatten auszulegen,
- Basismaterial: Alkydharzlack
- Untergrundvorbehandlung
  Metallflächen gemäß BFS-Merkblatt Nr. 6 gründlich
  reinigen, schleifen und entfetten,
- Grundbeschichtung mit 2K-Epoxi-Haftgrund,
- Zwischenbeschichtung im Farbton der
  Schlussbeschichtung,
- Schlussbeschichtung,
  Anforderung an das Beschichtungsystem:
- Werkstoffbasis: Alkydharzlack, deckend
- Dichte: 1,17 g/cm2 je nach Glanzgrad
- Beschichtung für den Innenbereich nach DIN EN 13 300
  bestehend aus:
  - hochdiffusionsfähig, aromatenfrei, spannungsarm,
  schnell trocknend,
  - Nassabbriebbeständigkeit: Klasse 1
  (scheuerbeständig)
  - Trockendeckvermögen: Klasse 1 bei 8 m2/l
  - VOC-konform, emissions- und lösungsmittelfrei
  - Farbton: gemäß Position,
  - Glanzgrad: gemäß Position

Angebotenes Beschichtungssystem:............

Intakte / nicht intakte Beschichtungen auf maßhaltigen
Holzbauteilen beschichten:
Ausführung:
- Alle umliegenden Bauteile sind zu schützen. Es sind
  reissfeste Folien, Malervlies und soweit notwendig
  Hartfaserplatten auszulegen,
- Basismaterial: Alkydharzlack
- Untergrundvorbereitung:
  Alle scharfen und gefasten Kanten gemäß BFS-Merkblatt
Nr.
  18.2.3 runden, offene Eckverbindungen aufnuten,
  Beschichtung auf trag- und haftfähigkeit prüfen.
Losen  Kitt,
  schadhafte Anstrichteile und nicht intakten
Dichtstoff
  entfernen, Grate und Überstände entfernen, Intakten
Anstrich
  anschleifen und säubern, gründlich entfetten,
entrußen, die
  rohe und schadhafte Stellen imprägnieren mit einem
Holzimprägniergrund, Holzschutzmittel,  RAL-geprüft,
- Grundbeschichtung der imprägnierten Flächen,
- Risse und offene Verbindungen mit Leinölkitt,
eingefärbt im
  Holzfarbton, beikitten, schadhaften Dichtstoff
erneuern,
- Zwischenbeschichtung im Farbton des Schlußanstriches,
- Schlussbeschichtung,
  Anforderung an das Beschichtungsystem Alkydharzlack:
- Werkstoffbasis: Alkydharzlack, deckend
- Dichte: 1,17 g/cm² je nach Glanzgrad
- Beschichtung für den Innenbereich nach DIN EN 13 300
  bestehend aus:
  - hochdiffusionsfähig, aromatenfrei, spannungsarm,
  schnell trocknend,
  - Nassabbriebbeständigkeit: Klasse 1
(scheuerbeständig)
  - Trockendeckvermögen: Klasse 1 bei 8 m²/l
  - VOC-konform, emissions- und lösungsmittelfrei
  - Farbton: gemäß Position,
  - Glanzgrad: gemäß Position

Angebotenes Beschichtungssystem:............

Anforderung an das Beschichtungsystem Alkydharzlack für
Lasuren:
- Werkstoffbasis: Spezieller Alkydharzlack als
  Dickschichtlasur
- hochdiffusionsfähig, aromatenfrei, geruchsmild,
  lösemittelhaltig,
  spannungsarm, schnell trocknend,
- Nassabbriebbeständigkeit: Klasse 1
(scheuerbeständig),
  geeinget für Innen und Aussen,

Angebotenes Beschichtungssystem:............

Intakte / nicht inakte Beschichtungen auf Betonflächen
beschichten:
Ausführung:
- Alle umliegenden Bauteile sind zu schützen. Es sind
  reissfeste Folien, Malervlies und soweit notwendig
  Hartfaserplatten auszulegen,
- Basismaterial: Reinacrylat,
  carbonatisierungsbremsend, rissüberbrückend,
- Untergrundvorbereitung:
  Verunreinigungen und beschichtungsfeindliche
  Ablagerungen entfernen, Flächen gründlich
anschleifen, Grate
  und Überstände entfernen, Algen, Pilze etc.
entfernen,
- Flächen mit Universal fungizit behandeln,
- Untergrund auf Eignung, Trag- und Haftfähigkeit
prüfen.
- Grundbeschichtung mit Haftgrund, pigmentiert,
Einzelrisse
  aufweiten, säubern und verfüllen mit Spachtel
- Zwischenbeschichtung mit einem Betonfinish,
- Schlußbeschichtung mit einem Betonfinish einschl.
Filmschutz
  gegen Algen und Pilze

Anforderung an das Beschichtungsystem:
- Werkstoffbasis: Reinacrylat
- Dichte: 1,28-1,4 g/cm2  je nach Glanzgrad
- Beschichtung für den Innenbereich nach DIN EN 13 300
  bestehend aus:
  - hochdiffusionsfähig, geruchsneutral, spannungsarm,
  - Nassabbriebbeständigkeit: Klasse 1
(scheuerbeständig)
  - Trockendeckvermögen: Klasse 1 bei 8 m²/l
  - VOC-konform, emissions- und lösungsmittelfrei
  - Farbton: gemäß Position,
  - Glanzgrad: gemäß Position

Angebotenes Beschichtungssystem:............

Intakte / nicht intakte Dispersionsfarbbeschichtungen
auf Aussenflächen überarbeiten:
Ausführung:
- Untergründe: Putzflächen, Faserzementplatten,
- Alle umliegenden Bauteile sind zu schützen. Es sind
  reissfeste Folien, Malervlies und soweit notwendig
  Hartfaserplatten auszulegen,
- Basismaterial: Reinacrylatfarbe, wetterbeständig,
  diffusionsoffen,
- Untergrundvorbereitung: Verunreinigungen und
  beschichtungsfeindliche Ablagerungen sowie nicht
  mehr haftende Farbe durch Hochdruckreinigung
entfernen,
  Grate und Überstände entfernen, Algen, Pilze etc.
entfernen,
- Flächen mit Universal fungizit behandeln,
- Untergrund auf Eignung, Trag- und Haftfähigkeit
prüfen,
  Untergrund mechanisch anschleifen und eine
Diffusionsoffenheit herstellen,
- Fluatieren von Nachputzstellen mit Mehrfachfluat,
- Grundbeschichtung mit Haftgrund, Einzelrisse
aufweiten,
  säubern und verfüllen mit Spachtel,
- Zwischenbeschichtung mit einer Acryl-Fassadenfarbe,
- Schlußbeschichtung mit einer Acryl Fassadenfarbe
- Filmschutz gegen Algen und Pilze.

Anforderung an das Beschichtungsystem:
Die vorhandenen Beschichtungen der Aussenflächen sind
hinsichtlich der Tragfähigkeit, Diffusionsoffenheit und
Materialität zu überprüfen. Das neue
Beschichtungssystem ist auf das vorhandene
Beschichtungssystem abzustimmen.

Angebotenes Beschichtungssystem:|__________|

Intakte / nicht intakte Innenflächen spachteln:
Ausführung:
- Untergründe: Putzflächen, Faserzementplatten,
- Alle umliegenden Bauteile sind zu schützen. Es sind
  reissfeste Folien, Malervlies und soweit notwendig
  Hartfaserplatten auszulegen,
- Basismaterial: Reinacrylatfarbe, diffusionsoffen,
- Untergrundvorbereitung:
  Verunreinigungen und beschichtungsfeindliche
  Ablagerungen sowie nicht mehr haftende Farbe
  entfernen, Grate und Überstände entfernen, die
Flächen
  gründlich anschleifen, Algen, Pilze etc. entfernen,
- Untergrund auf Eignung, Trag- und Haftfähigkeit
prüfen,
- Fluatieren von Nachputzstellen mit Mehrfachfluat,
- systembezogene Spachtelmasse punktuelle oder
ganzflächig
  aufspachteln je nach Schadensquotient und glattreiben
ohne
  sichtbaren Übergang zum vorhandener  Oberfläche. Der

  Schadensquotient ist mit der örtlichen Bauleitung
vorher
  festzulegen.

Angebotenes Spachtelsystem:...........................

Intakte / nicht intakte Dispersionsfarbbeschichtungen
auf Innenflächen überarbeiten:
Ausführung:
- Untergründe: Putzflächen, Faserzementplatten,
- Alle umliegenden Bauteile sind zu schützen. Es sind
  reissfeste Folien, Malervlies und soweit notwendig
  Hartfaserplatten auszulegen,
- Basismaterial: Reinacrylatfarbe, diffusionsoffen,
- Untergrundvorbereitung:
  Verunreinigungen und beschichtungsfeindliche
  Ablagerungen sowie nicht mehr haftende Farbe
entfernen,
  Flächen gründlich anschleifen, Grate und Überstände
  entfernen,
- Untergrund auf Eignung, Trag- und Haftfähigkeit
prüfen,
- Fluatieren von Nachputzstellen mit Mehrfachfluat,
- Grundbeschichtung mit Haftgrund, Einzelrisse
aufweiten,
  säubern und verfüllen mit Spachtel,
- Zwischenbeschichtung,
- Schlußbeschichtung,
  Anforderung an das Beschichtungsystem Reinacrylat:
- Werkstoffbasis: Reinacrylat
- Dichte: 1,28-1,4 g/cm²  je nach Glanzgrad
- Beschichtung für den Innenbereich
  nach DIN EN 13 300 bestehend aus:
  - hochdiffusionsfähig, geruchsneutral, spannungsarm,
  - Nassabbriebbeständigkeit: Klasse 1
(scheuerbeständig)
  - Trockendeckvermögen: Klasse 1 bei 8 m²/l
  - VOC-konform, emissions- und lösungsmittelfrei
  - Farbton: gemäß Position,
  - Glanzgrad: gemäß Position

Angebotenes Beschichtungssystem:|__________|

Anforderung an das Beschichtungsystem Alkydharzlack:
- Werkstoffbasis: Alkydharzlack, deckend
- Dichte: 1,17 g/cm² je nach Glanzgrad
- Beschichtung für den Innenbereich nach DIN EN 13 300
  bestehend aus:
  - hochdiffusionsfähig, aromatenfrei, spannungsarm,
  schnell trocknend,
  - Nassabbriebbeständigkeit: Klasse 1
(scheuerbeständig)
  - Trockendeckvermögen: Klasse 1 bei 8 m²/l
  - VOC-konform, emissions- und lösungsmittelfrei
  - Farbton: gemäß Position,
  - Glanzgrad: gemäß Position

Angebotenes Beschichtungssystem:............

Grundsätzlich:
Alle Anstrich- und Spachtelstoffe sind aromatenfrei zu
liefern und zu verarbeiten.
Soweit für die ausgeschriebenen Arbeiten Hilfsgerüste
notwendig werden, sind diese mit in die einzelnen
Positionen einzurechnen. Eine gesonderte Vergütung
findet nicht statt.

Sofern im Verlauf der Bauausführung nachträglich
Leistungen angeboten werden, sind die Vorarbeiten und
Schutzmass- nahmen wie in der Ausführung beschrieben
immer im Einheits- preis zu berücksichtigen.

.........................
.........................................
Ort und Datum  Unterschrift des Anbieters

**2.4.10 Spachteln der Fassadenfläche**
*** Bedarfsposition ohne GB
Ausgleichsspachtelung rauer Flächen mit
Fassaden-Renovierspachtel M 926
liefern und nach Herstellerangaben anwenden.
Mittlere Schichtdicke: ca. 10 mm,
Im Bereich der reinen Putzfelder,
Putzfelder in unterschiedlichen Abmessungen.
Inkl. einer Zulage für Bearbeitung von Fugen und
Profilierungen der Flächen.
Fabrikat: Brillux
Menge: 1,000 m²

**2.4.20 Glättspachtelung Quaderputzfelder**
*** Bedarfsposition ohne GB
Liefern und herstellen
einer ganzflächigen, zweimailgen Spachtelung in zwei Arbeitsgängen
auf vorbereiteten Flächen mit Fassaden-Glättspachtel F 1539,
zementgebundene Spachtelmasse. Oberfläche abschließend glätten.
Mindestschichtstärke d = 0,30 mm,
Inkl. einer Zulage für Bearbeitung von Fugen und
Profilierungen der Flächen.
Fabrikat: Brillux
Menge: 1,000 m²

**2.4.30 Fluatieren von Nachputzstellen**
*** Bedarfsposition ohne GB
Liefern und herstellen von
Fluatieren von Nachputzstellen,
zur Verfärbung neigender Flächen
u. Ä. bis zur nächsten Bauteilabgrenzung
mit Mehrfachfluat Olafirn 1061 nach Herstellervorschrift.
Inkl. einer Zulage für Bearbeitung von Fugen und
Profilierungen der Flächen.
Fabrikat: Brillux
Menge: 1,000 m²

**2.4.40 Fassadenflächen (Quaderfl, Gesims) grundieren,**
Putzflächen der Fassade  wie:
Quaderflächen, Dachgesimsbänder,
Gesims 1.OG grundieren,
Grundierung n. Untergrundbeschaffenheit,
Prüfen des Untergrundes für Grundanstrich durch AN.
Grundanstrich nicht saugender Untergründe mit
Putzgrund 3710.
Inkl. einer Zulage für Bearbeitung von  Fugen und
Profilierungen der Flächen.
Liefern und nach Herstellerangaben anwenden.
Fabrikat: Brillux
Menge: 200,000 m²

**2.4.50 Silikat-Fassadenfarbe (Quaderfl, Gesims)**
Beschichtung auf Silikatbasis,
liefen und herstellen,
auf Quaderflächen, Dachgesimsbänder,
Gesims 1.OG
Fläche säubern.
Grundanstrich mit einem Gemisch aus Silikat-Grund ELF 1803,
Ultrasil HP 1901 und Wasser.
Zwischenanstrich mit Ultrasil HP 1901.
Schlussanstrich mit Ultrasil HP 1901.
matt, wetterbeständig, wasserverdünnbar, einkomponentig, nichtbrennbar, ohne Biozidzusatz,
mit Sol-Silikat-Bindemittel, vermindert das Risiko von Algen- und Pilzbefall,
Wasserdampfdurchlässigkeit: Klasse V1 (hoch)
Wasseraufnahmekoeffizient: Klasse W2 (mittel)
Wasserdampf-Diffusionsstromdichte: V >/= 2000 g/qmd
Farbton: weiß / altweiß bis hell getönt (HW > 65)
nach Wahl des Auftraggebers.
Inkl. einer Zulage für Bearbeitung von Fugen und
Profilierungen der Flächen.
Fabrikat: Brillux
Menge: 200,000 m²

**2.4.60 Silikat-Streichfüller, zusätlich**
*** Bedarfsposition ohne GB
Leistung wie in Pos. zuvor, jedoch mit einen
zusätzlichen 2. Zwischenanstrich
mit Silikat-Streichfüller ELF 3639,
im gleichen Farbton.
Menge: 200,000 m²

**2.4.70 Zulage für mittel getönte Ausführung**
Zulagepreis für mittel getönte Ausführung (HW 25 - 64,9),
Farbton nach Wahl des Auftraggebers.
Menge: 200,000 m²

**2.4.80 Zulage für Absetzen von Bauteilen**
*** Bedarfsposition mit GB
Zulagepreis für das farbige Absetzen von einzelnen Bauteilen,
Ornamenten, etc.
Produkt siehe Vorposition.
Farbton nach Wahl des Auftraggebers.
Menge: 50,000 m²

**2.4.90 Einfassungen, Gurtgesims etc. grundieren,**
Fenster-, Türeinfassungen, Gurtgesims (3.OG),
Zieband (Nr. 112) o.Ä. grundieren,
Grundierung n. Untergrundbeschaffenheit,
Prüfen des Untergrundes für Grundanstrich durch AN.
Grundanstrich nicht saugender Untergründe mit
Putzgrund 3710.
Inkl. einer Zulage für Bearbeitung von
Profilierungen der Flächen.
Abwicklung bis 500 mm,
Liefern und nach Herstellerangaben anwenden.
Fabrikat: Brillux
Menge: 185,000 m

**2.4.100 Silikat-Fassadenfarbe von Gurtgesims etc.**
Beschichtung an Fenster-, Türeinfassungen,
Gurtgesims (3.OG), Zieband (Nr. 112) o.Ä.,
auf Silikatbasis,
liefen und herstellen,
Fläche säubern.
Grundanstrich mit einem Gemisch aus Silikat-Grund ELF 1803,
Ultrasil HP 1901 und Wasser.
Zwischenanstrich mit Ultrasil HP 1901.
Schlussanstrich mit Ultrasil HP 1901.
matt, wetterbeständig, wasserverdünnbar, einkomponentig, nichtbrennbar, ohne Biozidzusatz,
mit Sol-Silikat-Bindemittel, vermindert das Risiko von Algen- und Pilzbefall,
Wasserdampfdurchlässigkeit: Klasse V1 (hoch)
Wasseraufnahmekoeffizient: Klasse W2 (mittel)
Wasserdampf-Diffusionsstromdichte: V >/= 2000 g/qmd
Farbton: weiß / altweiß bis hell getönt (HW > 65)
nach Wahl des Auftraggebers.
Inkl. einer Zulage für Bearbeitung von
Profilierungen der Flächen.
Abwicklung bis 500mm,
Fabrikat: Brillux
Menge: 185,000 m

**2.4.110 Silikat-Streichfüller, zusätlich**
*** Bedarfsposition ohne GB
Leistung wie in Pos. zuvor, jedoch mit einen
zusätzlichen 2. Zwischenanstrich
mit Silikat-Streichfüller ELF 3639,
im gleichen Farbton.
Menge: 185,000 m

**2.4.120 Zulage für mittel getönte Ausführung**
Zulagepreis für mittel getönte Ausführung (HW 25 - 64,9),
für Fenster-, Türeinfassungen, Gurtgesims (3.OG), o.Ä.,
Farbton nach Wahl des Auftraggebers.
Menge: 185,000 m

**2.4.130 Zulage für Absetzen von Bauteilen**
*** Bedarfsposition mit GB
Zulagepreis für das farbige Absetzen von einzelnen Bauteilen,
Ornamenten, etc.
Produkt siehe Vorposition.
Farbton nach Wahl des Auftraggebers.
Menge: 1,000 m

**2.4.140 Leibungen grundieren**
Leibungen an Öffnungen
grundieren,
Grundierung n. Untergrundbeschaffenheit,
Prüfen des Untergrundes für Grundanstrich durch AN.
Grundanstrich nicht saugender Untergründe mit
Putzgrund 3710.
Inkl. einer Zulage für Bearbeitung von
Profilierungen der Flächen.
Abwicklung bis 500mm,
Liefern und nach Herstellerangaben anwenden.
Fabrikat: Brillux
Leibungstiefe: ca. 200 mm
Menge: 125,000 m

**2.4.150 Silikat-Fassadenfarbe, Leibungen**
Beschichtung von Leibungen uf Silikatbasis,
liefen und herstellen,
Fläche säubern.
Grundanstrich mit einem Gemisch aus Silikat-Grund ELF 1803,
Ultrasil HP 1901 und Wasser.
Zwischenanstrich mit Ultrasil HP 1901.
Schlussanstrich mit Ultrasil HP 1901.
matt, wetterbeständig, wasserverdünnbar, einkomponentig, nichtbrennbar, ohne Biozidzusatz,
mit Sol-Silikat-Bindemittel, vermindert das Risiko von Algen- und Pilzbefall,
Wasserdampfdurchlässigkeit: Klasse V1 (hoch)
Wasseraufnahmekoeffizient: Klasse W2 (mittel)
Wasserdampf-Diffusionsstromdichte: V >/= 2000 g/qmd
Farbton: weiß / altweiß bis hell getönt (HW > 65)
nach Wahl des Auftraggebers.
Inkl. einer Zulage für Bearbeitung von Fugen und
Profilierungen der Flächen.
Fabrikat: Brillux
Menge: 125,000 m

**2.4.160 Silikat-Streichfüller, zusätlich**
*** Bedarfsposition ohne GB
Leistung wie in Pos. zuvor, jedoch mit einen
zusätzlichen 2. Zwischenanstrich
mit Silikat-Streichfüller ELF 3639,
im gleichen Farbton.
Menge: 125,000 m

**2.4.170 Zulage für mittel getönte Ausführung**
Zulagepreis für mittel getönte Ausführung (HW 25 - 64,9),
für o.g. Leibungen,
Farbton nach Wahl des Auftraggebers.
Menge: 125,000 m

**2.4.180 Spitzverdachung grundieren,**
Spitzverdachung grundieren,
Grundierung n. Untergrundbeschaffenheit,
Prüfen des Untergrundes für Grundanstrich durch AN.
Grundanstrich nicht saugender Untergründe mit
Putzgrund 3710.
Inkl. einer Zulage für Bearbeitung von
Profilierungen der Flächen.
Abwicklung bis 500mm,
Liefern und nach Herstellerangaben anwenden.
Fabrikat: Brillux
Es gibt die Verdachungen in zwei Ausführungen mit
Aussenabmessungen von:
6 Stk. a ca. 90 x 85 cm und 3 Stk. ca.120 x 85 cm,
Bautiefe: ca. 25 cm.
Menge: 9,000 St

**2.4.190 Silikat-Fassadenfarbe, Spitzverdachung**
Beschichtung von Spitzverdachungen auf Silikatbasis,
liefen und herstellen,
Fläche säubern.
Grundanstrich mit einem Gemisch aus Silikat-Grund ELF 1803,
Ultrasil HP 1901 und Wasser.
Zwischenanstrich mit Ultrasil HP 1901.
Schlussanstrich mit Ultrasil HP 1901.
matt, wetterbeständig, wasserverdünnbar, einkomponentig, nichtbrennbar, ohne Biozidzusatz,
mit Sol-Silikat-Bindemittel, vermindert das Risiko von Algen- und Pilzbefall,
Wasserdampfdurchlässigkeit: Klasse V1 (hoch)
Wasseraufnahmekoeffizient: Klasse W2 (mittel)
Wasserdampf-Diffusionsstromdichte: V >/= 2000 g/qmd
Farbton: weiß / altweiß bis hell getönt (HW > 65)
nach Wahl des Auftraggebers.
Inkl. einer Zulage für Bearbeitung von Fugen und
Profilierungen der Flächen.
Fabrikat: Brillux
Menge: 9,000 St

**2.4.200 Silikat-Streichfüller, zusätzlich**
*** Bedarfsposition ohne GB
Leistung wie in Pos. zuvor, jedoch mit einen
zusätzlichen 2. Zwischenanstrich
mit Silikat-Streichfüller ELF 3639,
im gleichen Farbton.
Menge: 9,000 St

**2.4.210 Fensterverdachung grundieren,**
Fensterverdachung grundieren,
Grundierung n. Untergrundbeschaffenheit,
Prüfen des Untergrundes für Grundanstrich durch AN.
Grundanstrich nicht saugender Untergründe mit
Putzgrund 3710.
Inkl. einer Zulage für Bearbeitung von
Profilierungen der Flächen.
Abwicklung bis 500mm,
Liefern und nach Herstellerangaben anwenden.
Fabrikat: Brillux
Es gibt die Verdachungen in zwei Ausführungen mit
Aussenabmessungen von:
ca. 6 Stk. a 90 x 85 cm und ca. 3 Stk. a 120 x 85 cm,
Bautiefe: ca. 25 cm.
Menge: 9,000 St

**2.4.220 Silikat-Fassadenfarbe, Fensterverdachung**
Beschichtung von Fensterverdachungen auf Silikatbasis,
liefen und herstellen,
Fläche säubern.
Grundanstrich mit einem Gemisch aus Silikat-Grund ELF 1803,
Ultrasil HP 1901 und Wasser.
Zwischenanstrich mit Ultrasil HP 1901.
Schlussanstrich mit Ultrasil HP 1901.
matt, wetterbeständig, wasserverdünnbar, einkomponentig,
nichtbrennbar, ohne Biozidzusatz,
mit Sol-Silikat-Bindemittel, vermindert das Risiko von Algen- und Pilzbefall,
Wasserdampfdurchlässigkeit: Klasse V1 (hoch)
Wasseraufnahmekoeffizient: Klasse W2 (mittel)
Wasserdampf-Diffusionsstromdichte: V >/= 2000 g/qmd
Farbton: weiß / altweiß bis hell getönt (HW > 65)
nach Wahl des Auftraggebers.
Inkl. einer Zulage für Bearbeitung von Fugen und
Profilierungen der Flächen.
Fabrikat: Brillux
Menge: 9,000 St

**2.4.230 Silikat-Streichfüller, zusätzlich**
*** Bedarfsposition ohne GB
Leistung wie in Pos. zuvor, jedoch mit einen
zusätzlichen 2. Zwischenanstrich
mit Silikat-Streichfüller ELF 3639,
im gleichen Farbton.
Menge: 9,000 St

**2.4.240 Konsolen im Balkon-u. Fensterbereich Nr. 110 grundieren**
Konsolen im Balkon-u. Fensterbereich Nr. 110
grundieren, Grundierung n. Untergrundbeschaffenheit,
Prüfen des Untergrundes für Grundanstrich durch AN.
Grundanstrich nicht saugender Untergründe mit
Putzgrund 3710.
Inkl. einer Zulage für Bearbeitung von
Profilierungen der Flächen.
Abwicklung bis 500mm,
Liefern und nach Herstellerangaben anwenden.
Fabrikat: Brillux
Es gibt die Konsolen in zwei Ausführungen mit
Aussenabmessungen von:
8 Stk. Konsolen (Balkon) a ca. 30 x 60 cm,
12 Stk. Konsolen (Fenster) a ca. 20 x 60 cm,
Bautiefe: im Mittel ca. 15 cm.

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Menge: 20,000 St

**2.4.250 Silikat-Fassadenfarbe, Konsolen im Balkon-u. Fensterbereich Nr. 110**
Beschichtung von Konsolen im Balkon-u. Fensterbereich
Nr. 110  auf Silikatbasis, liefen und herstellen,
Fläche säubern.
Grundanstrich mit einem Gemisch aus Silikat-Grund ELF 1803,
Ultrasil HP 1901 und Wasser.
Zwischenanstrich mit Ultrasil HP 1901.
Schlussanstrich mit Ultrasil HP 1901.
matt, wetterbeständig, wasserverdünnbar, einkomponentig,
nichtbrennbar, ohne Biozidzusatz,
mit Sol-Silikat-Bindemittel, vermindert das Risiko von Algen- und Pilzbefall,
Wasserdampfdurchlässigkeit: Klasse V1 (hoch)
Wasseraufnahmekoeffizient: Klasse W2 (mittel)
Wasserdampf-Diffusionsstromdichte: V >/= 2000 g/qmd
Farbton: weiß / altweiß bis hell getönt (HW > 65)
nach Wahl des Auftraggebers.
Inkl. einer Zulage für Bearbeitung
Profilierungen der Flächen.
Fabrikat: Brillux
Menge: 20,000 St

**2.4.260 Silikat-Streichfüller, zusätzlich**
*** Bedarfsposition ohne GB
Leistung wie in Pos. zuvor, jedoch mit einen
zusätzlichen 2. Zwischenanstrich
mit Silikat-Streichfüller ELF 3639,
im gleichen Farbton.
Menge: 20,000 St

**2.4.270 Fensterbänke grundieren,**
Fensterbänke grundieren,
sofern nicht in anderen Positionen erfaßt,
Grundierung n. Untergrundbeschaffenheit,
Prüfen des Untergrundes für Grundanstrich durch AN.
Grundanstrich nicht saugender Untergründe mit
Putzgrund 3710.
Breite: ca: 150 mm
Liefern und nach Herstellerangaben anwenden.
Fabrikat: Brillux
Menge: 60,000 m

**2.4.280 Silikat-Fassadenfarbe, Fensterbänke**
Beschichtung von Fensterbänke auf Silikatbasis,
liefen und herstellen,
Fläche säubern.
Grundanstrich mit einem Gemisch aus Silikat-Grund ELF 1803,
Ultrasil HP 1901 und Wasser.
Zwischenanstrich mit Ultrasil HP 1901.
Schlussanstrich mit Ultrasil HP 1901.
matt, wetterbeständig, wasserverdünnbar, einkomponentig,
nichtbrennbar, ohne Biozidzusatz,
mit Sol-Silikat-Bindemittel, vermindert das Risiko von Algen- und Pilzbefall,
Wasserdampfdurchlässigkeit: Klasse V1 (hoch)
Wasseraufnahmekoeffizient: Klasse W2 (mittel)
Wasserdampf-Diffusionsstromdichte: V >/= 2000 g/qmd
Farbton: weiß / altweiß bis hell getönt (HW > 65)
nach Wahl des Auftraggebers.
Breite: ca. 150 mm,
Fabrikat: Brillux
Menge: 60,000 m

**2.4.290 Silikat-Streichfüller, zusätzlich**
*** Bedarfsposition ohne GB
Leistung wie in Pos. zuvor, jedoch mit einen
zusätzlichen 2. Zwischenanstrich
mit Silikat-Streichfüller ELF 3639,
im gleichen Farbton.
Menge: 60,000 m

**2.4.300 Beschichtung Fensterbänke, Feuchteschutz**
*** Bedarfsposition ohne GB
Feuchtigkeitsschutzanstrich zum Überstreichen
des Oberputzes im Bereich der Fensterbänke.
Inkl. der Beschichtungsvorbereitung staubfreiheit
und Tragfähigkeit.
mit Sto-Flexyl oder gleichwertig.
Breite bis 150 mm
Menge: 60,000 m

**2.4.310 Beschichtung Gesimse, Verdachung, Feuchteschutz**
*** Bedarfsposition ohne GB
Leistung wie in Pos. zuvor, jedoch
Gesimsflächen, Verdachungen
nur oberste horizontale Fläche,
Breite bis 250 mm
Menge: 90,000 m

**2.4.320 Instandsetzen der Geländer Gewerbezugang**
Geländer an Abgang (5 Stk.)  zu den Gewerbeflächen
instandsetzen,
Kunstharzbeschichtung der Geländer,
Ober- und Untergurt aus Flachstahl, Streben aus
Quadratstäben  ( ca. 1,0 x 1,0 cm),
Höhe: ca. 100 cm,
jeweils mit einem Handlauf aus Stabstahl,
Länge: ca. 100cm,
im Außenbereich,
-  entrosten
-  lose und alte Beschichtung entfernen
-  Grundbeschichtung mit Rostschutzfarbe
-  Zwischenbeschichtung
-  Schlussbeschichtung
Farbe  :  antrazith oder nach Wahl AG
Angeb. Fabrikat  : Brillux o. glw.

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Menge: 16,000 m

**2.4.330 Stirnbrett der Gauben, Anstrich überarbeiten**
Stirnbrett unter dem Dachbereich der Gauben
aus Holz, außen,mit Alkydharzlack überarbeiten,
einschl. aller Abdeck- und Nebenarbeiten.

Abmessungen:
T/H:  ca. 20/300 mm

Untergrundvorbehandlung:
Anstrich auf Trag- und Haftfähigkeit prüfen.
schadhafte Anstrichteile und nicht intakten
Dichtstoff entfernen.
Intakten Anstrich anschleifen und
säubern.

Rohe und schadhafte Stellen mit Impredur
Holzimprägniergrund 550 od. glw.imprägnieren,
RAL-geprüft.
Fabrikat: Brillux  od. glw.

Grundanstrich der imprägnierten Stellen mit Impredur
Grund 835 od. glw..
Fabrikat: Brillux  od. glw.

Zwischenanstrich mit Impredur Ventilack 822 od. glw..
Fabrikat: Brillux  od. glw.

Schlussanstrich mit Impredur Ventilack 822 od. glw..
Farbton: dunkle Tönung nach Wahl des
Bauherrn
Glanzgrad: seidenmatt, seidenglänzend, hochglänzend
nach Wahl des Bauherrn.
Fabrikat: Brillux  od. glw.

Ausführung: 3 Stk. Dachgauben, in Nr 110, 112, 114

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Menge: 25,000 m

**2.4.340 Stirnbrett der Dachkante, Anstrich überarbeiten**
Leistung wie in Pos. zuvor, jedoch am
Stirnbrett der Dachkante an Unterschlag
den Anstrich überarbeiten.
Menge: 35,000 m

**2.4.350 Dachunterschlag, Anstrich überarbeiten**
Leistung wie in Pos zuvor,
jedoch den Anstrich am
Dachunterschlag aus Holz
überarbeiten.
Menge: 30,000 m²

**2.4.360 Haustür, Anstrich überarbeiten,**
Hauseingangstür aus Holz, außen,
mit feststehenden Seitenteil und
Drehflügel,
jeweils mit einem Glasausschnitt,
inkl. profiliertem Kämpfer,
Ohne Oberlicht (Kunststofffenster),
mit Alkydharzlack überarbeiten,
einschl. aller Abdeck- und Nebenarbeiten.

Abmessungen:
Öffnung B/H:  ca. 1500/2300 mm
Drehflügel: ca. 1000/2200 mm
Seitenteil: ca. 500/2200 mm
Glasausschnitt: ca. 300/800 mm u. 500/800 mm

Vorbereitung
- Tür gang- und schliessbar machen,
- Holzreparaturen an Türblatt Seitenteile,
Rahmen und Zargen etc.
ausführen wie folgt:
- Schadensquotient 10 %
- Löcher, Kerben, sonstige Fehlstellen in den
Sockelleisten auskitten,
- Ausbruchstelle vorbereiten,
- partiell fehlende Schrauben
am Stoßblech nachrüsten,

Untergrundvorbehandlung:
Anstrich auf Trag- und Haftfähigkeit prüfen.
schadhafte Anstrichteile und nicht intakten
Dichtstoff entfernen.
Intakten Anstrich anschleifen und
säubern.

Rohe und schadhafte Stellen mit Impredur
Holzimprägniergrund 550 od. glw.imprägnieren,
RAL-geprüft.
Fabrikat: Brillux  od. glw.

Grundanstrich der imprägnierten Stellen mit Impredur
Grund 835 od. glw..
Fabrikat: Brillux  od. glw.

Zwischenanstrich mit Impredur Ventilack 822od. glw..
Fabrikat: Brillux  od. glw.

Schlussanstrich mit Impredur Ventilack 822od. glw..
Farbton: dunkle Tönung nach Wahl des
Bauherrn
Glanzgrad: seidenmatt, seidenglänzend, hochglänzend
nach Wahl des Bauherrn.
Inkl. dem farblichen Absetzen der Fensereinfassung.
Fabrikat: Brillux  od. glw.

Bearbeitung der Außen- und Innenseite

Ausführung: Eingangstür in Nr. 110, 112, 114

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Menge: 3,000 St

**2.4.370 Schließen von Gerüstankerlöchern**
*** Pauschalposition
Schließen von Gerüstankerlöchern,
der gesamten Fassade
Die Ankerlöcher im Zuge der Abrüstarbeiten
verschliessen,
mit art- und farbgleichem Oberputz (nur an Quaderfassade),
wie in den Positionen zuvor beschrieben.
Menge: 1,000 psch

**2.4.380 Stundenlohnarbeiten Facharbeiter**
Für evtl. erforderliche Arbeiten, die nicht im
Leistungsverzeichnis erfasst sind und nur auf Anweisung
und gegen Nachweis zur Ausführung kommen.
Menge: 25,000 h

**2.4.390 Stundenlohnarbeiten Helfer**
Für evtl. erforderliche Arbeiten, die nicht im
Leistungsverzeichnis erfasst sind und nur auf Anweisung
und gegen Nachweis zur Ausführung kommen
Menge: 25,000 h
